# Reparação da face inferior da laje

- Propriedade do ficheiro: CYPE INGENIEROS, S.A.
- Formato: FIEBDC-3/2002
- Âmbito geográfico: Cabo Verde
- Moeda: CVE
- Custos indirectos: 3.00 %
- IVA: 15.00 %

## E Estruturas

### EH Betão armado

#### EHY Reparações

**EHY070** m² Reparação da face inferior da laje.
Reparação da face inferior da laje através da substituição das partes danificadas ou fissuradas das abobadilhas por painel cerâmico furado com encaixe macho-fêmea, para revestir, 50x20x3 cm, com com topos rectos, assente com argamassa de cimento, confeccionada em obra, dosificação 1:6, de presa rápida.
Critérios considerados na determinação do preço da unidade de obra: O preço inclui a eliminação das partes da abobadilha que permaneçam instáveis.
Inclui: Preparação da superfície suporte. Colocação do tabuleiro cerâmico. Limpeza. Remoção e acumulação de entulho. Carga manual de entulho para camião ou contentor.
Critério de medição de projecto: Superfície medida segundo documentação gráfica de Projecto.
Critério de medição de obra: Medir-se-á a superfície realmente executada segundo especificações de Projecto.

| Código | Un | Descrição | Rendimento | Preço | Importância |
|---|---|---|---|---|---|
| mt04lcg020a | Ud | Painel cerâmico furado com encaixe macho-fêmea, para revestir, 50x20x3 cm, com com topos rectos. (material) | 12.000 | 109.88 | 1318.56 |
| mt08aaa010a | m³ | Água. (material) | 0.006 | 195.56 | 1.17 |
| mt01arg005a | t | Areia de pedreira, para argamassa preparada em obra. (material) | 0.016 | 2106.19 | 33.70 |
| mt08cem000m | kg | Cimento cinzento em sacos. (material) | 2.500 | 17.38 | 43.45 |
| mt09var040 | kg | Acelerador de presa, isento de cloretos, para argamassas e betões simples. (material) | 0.200 | 149.93 | 29.99 |
| mq06hor010 | h | Betoneira eléctrica com uma capacidade de amassadura de 160 l. (equipamento) | 0.008 | 334.11 | 2.67 |
| mo020 | h | Oficial de 1ª construção. (mão de obra) | 0.847 | 627.12 | 531.17 |
| mo113 | h | Operário não qualificado construção. (mão de obra) | 0.960 | 386.89 | 371.41 |
| % | % | Custos directos complementares | 2 % | 2332.12 | 46.64 |
|  |  | Custos directos |  |  | 2378.76 |
