# Tramo de escada pré-fabricado

- Propriedade do ficheiro: CYPE INGENIEROS, S.A.
- Formato: FIEBDC-3/2002
- Âmbito geográfico: Cabo Verde
- Moeda: CVE
- Custos indirectos: 3.00 %
- IVA: 15.00 %

## E Estruturas

### EP Pré-fabricadas de betão

#### EPE Escadas

**EPE010** m² Tramo de escada pré-fabricado.
Tramo de escada pré-fabricado de betão armado ou pré-esforçado, fck=35 N/mm², com degraus de 35x17 cm no máximo, e superfície superior acabada com corindo.
Inclui: Marcação da posição das lajes sobre as vigas ou paredes. Levantamento e colocação das lajes através de grua. Ajuste à sua posição correcta e nivelamento. Formação da união com os elementos de apoio. Enchimento e vedação das juntas. Montagem e desmontagem de escoras complementares.
Critério de medição de projecto: Superfície medida pela sua parte interior na sua verdadeira magnitude, segundo documentação gráfica de Projecto.
Critério de medição de obra: Medir-se-á, em verdadeira magnitude, pelo tardoz, a superfície realmente executada segundo especificações de Projecto.

| Código | Un | Descrição | Rendimento | Preço | Importância |
|---|---|---|---|---|---|
| mt07gpf020 | m² | Tramo de escada pré-fabricado de betão armado ou pré-esforçado, fck=35 N/mm², com degraus de 35x17 cm no máximo, e superfície superior acabada com corindo. Segundo EN 14843. (material) | 1.000 | 11670.70 | 11670.70 |
| mq07gte010b | h | Autogrua de braço telescópico com uma capacidade de elevação de 20 t e 20 m de altura máxima de trabalho. (equipamento) | 0.290 | 6124.71 | 1776.17 |
| mo046 | h | Oficial de 1ª montador de estruturas pré-fabricadas de betão. (mão de obra) | 0.494 | 647.55 | 319.89 |
| mo093 | h | Ajudante de montador de estruturas pré-fabricadas de betão. (mão de obra) | 0.494 | 414.89 | 204.96 |
| % | % | Custos directos complementares | 2 % | 13971.72 | 279.43 |
|  |  | Custos directos |  |  | 14251.15 |
