# Pilar pré-fabricado de betão armado, imitação de madeira

- Propriedade do ficheiro: CYPE INGENIEROS, S.A.
- Formato: FIEBDC-3/2002
- Âmbito geográfico: Cabo Verde
- Moeda: CVE
- Custos indirectos: 3.00 %
- IVA: 15.00 %

## E Estruturas

### EP Pré-fabricadas de betão

#### EPS Pilares

**EPS100** Ud Pilar pré-fabricado de betão armado, imitação de madeira.
Pilar pré-fabricado de betão armado, de 30x30 cm e secção oca, de 225 cm de altura, com 4 varões de aço de 12 mm de diâmetro, acabamento imitação madeira, com uma demão de lasur. Inclusive betão C25/30 (XC2(P); D25; S2; Cl 0,4) para enchimento do pilar, peça troncopiramidal para apoio, peça plana para remate superior e peça capitel para remate superior.
Inclui: Implantação dos pilares. Levantamento e colocação dos pilares através de grua. Ajuste à sua posição correcta e nivelamento. Montagem e desmontagem de escoras complementares.
Critério de medição de projecto: Número de unidades previstas, segundo documentação gráfica de Projecto.
Critério de medição de obra: Medir-se-á o número de unidades realmente executadas segundo especificações de Projecto.

| Código | Un | Descrição | Rendimento | Preço | Importância |
|---|---|---|---|---|---|
| mt07pha080f | Ud | Pilar pré-fabricado de betão armado, de 30x30 cm e secção oca, de 225 cm de altura, com 4 varões de aço de 12 mm de diâmetro, acabamento imitação madeira, com uma demão de lasur. (material) | 1.000 | 57581.24 | 57581.24 |
| mt07pha081a | Ud | Peça troncopiramidal de 37x37 cm de base inferior, 32x32 cm de base superior e 35 cm de altura, acabamento imitação madeira, com uma demão de lasur, para apoio de pilar pré-fabricado de betão armado, de 30x30 cm e secção oca. (material) | 1.000 | 15085.47 | 15085.47 |
| mt07pha082a | Ud | Peça plana de 33x33x3 cm, acabamento imitação madeira, com uma demão de lasur, para remate superior de pilar pré-fabricado de betão armado, de 30x30 cm e secção oca. (material) | 1.000 | 2655.45 | 2655.45 |
| mt07pha082b | Ud | Peça capitel de 33x33x3 cm, acabamento imitação madeira, com uma demão de lasur, para remate superior de pilar pré-fabricado de betão armado, de 30x30 cm e secção oca. (material) | 1.000 | 15373.63 | 15373.63 |
| mt10haf020jonha | m³ | Betão C25/30 (XC2(P); D25; S2; Cl 0,4), fabricado em central, segundo NP EN 206. (material) | 0.110 | 13104.78 | 1441.53 |
| mq07gte010a | h | Autogrua de braço telescópico com uma capacidade de elevação de 12 t e 20 m de altura máxima de trabalho. (equipamento) | 0.268 | 5265.10 | 1411.05 |
| mo046 | h | Oficial de 1ª montador de estruturas pré-fabricadas de betão. (mão de obra) | 0.538 | 647.55 | 348.38 |
| mo093 | h | Ajudante de montador de estruturas pré-fabricadas de betão. (mão de obra) | 0.864 | 414.89 | 358.46 |
| % | % | Custos directos complementares | 2 % | 94255.21 | 1885.10 |
|  |  | Custos directos |  |  | 96140.31 |
