# Reparação de fenda em alvenaria, com espuma de poliuretano

- Propriedade do ficheiro: CYPE INGENIEROS, S.A.
- Formato: FIEBDC-3/2002
- Âmbito geográfico: Cabo Verde
- Moeda: CVE
- Custos indirectos: 3.00 %
- IVA: 15.00 %

## F Fachadas, divisões e protecções

### FF Alvenaria não estrutural

#### FFY Reconstruções, reparações e reforços

**FFY050** m Reparação de fenda em alvenaria, com espuma de poliuretano.
Reparação de fenda de alvenaria através da injecção de espuma de poliuretano expansiva aplicada com cânula, para enchimento da abertura da fenda e vedação com argamassa à base de cimento hidráulico, modificada com polímeros, cor cinzento, com resistência à compressão aos 28 dias maior de 25 N/mm², classe R3, tipo PCC, segundo NP EN 1504-3, Euroclasse A1 de reacção ao fogo, segundo NP EN 13501-1, em camada de 3 mm de espessura média, acabamento afagado, até igualar a superfície reparada com o restante revestimento do pano.
Inclui: Preparação da fenda. Limpeza do interior da fenda. Aplicação da espuma de poliuretano. Lixagem. Preparação da argamassa. Aplicação da argamassa. Limpeza dos restos da obra. Remoção e acumulação dos restos gerados. Carga dos restos gerados para camião ou contendor.
Critério de medição de projecto: Comprimento medido segundo documentação gráfica de Projecto.
Critério de medição de obra: Medir-se-á o comprimento realmente executado segundo especificações de Projecto.

| Código | Un | Descrição | Rendimento | Preço | Importância |
|---|---|---|---|---|---|
| mt13blw110b | Ud | Aerossol de 750 cm³ de espuma de poliuretano, de 22,5 kg/m³ de densidade, 140% de expansão, 18 N/cm² de resistência à tracção e 20 N/cm² de resistência à flexão, condutibilidade térmica 0,04 W/(m°C), estável de -40°C a 100°C; para aplicar com cânula; segundo EN 13165. (material) | 0.320 | 1163.97 | 372.47 |
| mt09red170c | kg | Argamassa à base de cimento hidráulico, modificada com polímeros, cor cinzento, com resistência à compressão aos 28 dias maior de 25 N/mm², classe R3, tipo PCC, segundo NP EN 1504-3, Euroclasse A1 de reacção ao fogo, segundo NP EN 13501-1, para reparação superficial e acabamento de estruturas de betão. (material) | 0.600 | 126.51 | 75.91 |
| mo038 | h | Oficial de 1ª pintor. (mão de obra) | 0.198 | 622.24 | 123.20 |
| mo076 | h | Ajudante de pintor. (mão de obra) | 0.198 | 398.94 | 78.99 |
| % | % | Custos directos complementares | 2 % | 650.57 | 13.01 |
|  |  | Custos directos |  |  | 663.58 |
