# Trituração de resíduos vegetais

- Propriedade do ficheiro: CYPE INGENIEROS, S.A.
- Formato: FIEBDC-3/2002
- Âmbito geográfico: Cabo Verde
- Moeda: CVE
- Custos indirectos: 3.00 %
- IVA: 15.00 %

## G Gestão de resíduos

### GC Tratamentos prévios dos resíduos

#### GCB Trituração de resíduos

**GCB020** m³ Trituração de resíduos vegetais.
Trituração em obra de resíduos vegetais, com meios mecânicos, e carga para camião.
Critério de medição de projecto: Volume teórico, estimado a partir do peso e da densidade aparente dos diferentes materiais que compõem os resíduos, segundo documentação gráfica de Projecto.
Critério de medição de obra: Será medido, incluindo o empolamento, o volume de resíduos realmente tratado segundo especificações de Projecto.

| Código | Un | Descrição | Rendimento | Preço | Importância |
|---|---|---|---|---|---|
| mq05rcd010b | h | Triturador de martelos para resíduos vegetais, com capacidade para tratar de 10 a 25 m³/h, com tapete de alimentação, transportável manualmente. (equipamento) | 0.035 | 1129.20 | 39.52 |
| mo115 | h | Operário jardineiro. (mão de obra) | 0.039 | 383.87 | 14.97 |
| % | % | Custos directos complementares | 2 % | 54.49 | 1.09 |
|  |  | Custos directos |  |  | 55.58 |
