# Transporte de resíduos inertes com camião

- Propriedade do ficheiro: CYPE INGENIEROS, S.A.
- Formato: FIEBDC-3/2002
- Âmbito geográfico: Cabo Verde
- Moeda: CVE
- Custos indirectos: 3.00 %
- IVA: 15.00 %

## G Gestão de resíduos

### GR Gestão de resíduos inertes

#### GRA Transporte de resíduos inertes

**GRA020** m³ Transporte de resíduos inertes com camião.
Transporte com camião de resíduos inertes de ladrilhos, telhas e materiais cerâmicos, produzidos em obras de construção e/ou demolição, para aterro específico ou operador licenciado de gestão de resíduos, situado a 10 km de distância.
Critérios considerados na determinação do preço da unidade de obra: O preço inclui o tempo de espera em obra durante as operações de carga, a viagem de ida, a descarga e a viagem de volta, mas não inclui a carga em obra.
Critério de medição de projecto: Volume teórico, estimado a partir do peso e da densidade aparente dos diferentes materiais que compõem os resíduos, segundo documentação gráfica de Projecto.
Critério de medição de obra: Será medido, incluindo o empolamento, o volume de resíduos realmente transportado segundo especificações de Projecto.

| Código | Un | Descrição | Rendimento | Preço | Importância |
|---|---|---|---|---|---|
| mq04cap020aa | h | Camião de transporte de 10 t com uma capacidade de 8 m³ e 2 eixos. (equipamento) | 0.122 | 5610.38 | 684.47 |
| % | % | Custos directos complementares | 2 % | 684.47 | 13.69 |
|  |  | Custos directos |  |  | 698.16 |
