# Ancoragem química em parede de alvenaria

- Propriedade do ficheiro: CYPE INGENIEROS, S.A.
- Formato: FIEBDC-3/2002
- Âmbito geográfico: Cabo Verde
- Moeda: CVE
- Custos indirectos: 3.00 %
- IVA: 15.00 %

## H Remates e trabalhos auxiliares

### HA Ancoragens

#### HAF Sobre alvenaria

**HAF020** Ud Ancoragem química em parede de alvenaria.
Ancoragem química composta por resina e varão roscado de aço inoxidável A4-70, com porca e anilha, de 8 mm de diâmetro, para fixação de elemento não estrutural a parede de alvenaria.
Inclui: Implantação da posição da ancoragem. Execução da perfuração. Limpeza do pó resultante. Preparação do cartucho. Injecção da resina. Inserção do elemento de fixação. Aplicação do par de aperto com chave dinamométrica. Limpeza dos restos sobrantes.
Critério de medição de projecto: Número de unidades previstas, segundo documentação gráfica de Projecto.
Critério de medição de obra: Medir-se-á o número de unidades realmente executadas segundo especificações de Projecto.

| Código | Un | Descrição | Rendimento | Preço | Importância |
|---|---|---|---|---|---|
| mt26aaq010d | Ud | Ancoragem química composta por resina e varão roscado de aço inoxidável A4-70, segundo NP EN ISO 3506-1; com porca e anilha, de 8 mm de diâmetro. (material) | 1.000 | 638.79 | 638.79 |
| op00tal010 |  | Berbequim. | 1.000 | 0.00 | 0.00 |
| mo113 | h | Operário não qualificado construção. (mão de obra) | 0.051 | 383.87 | 19.58 |
| % | % | Custos directos complementares | 2 % | 658.37 | 13.17 |
|  |  | Custos directos |  |  | 671.54 |
