# Vedante auto-adesivo, de alumínio

- Propriedade do ficheiro: CYPE INGENIEROS, S.A.
- Formato: FIEBDC-3/2002
- Âmbito geográfico: Cabo Verde
- Moeda: CVE
- Custos indirectos: 3.00 %
- IVA: 15.00 %

## H Remates e trabalhos auxiliares

### HD Perfis decorativos

#### HDO Perfis para portas

**HDO010** m Vedante auto-adesivo, de alumínio.
Vedante auto-adesivo, de alumínio anodizado, com tira de escovas, de 58 mm de largura e 15 mm de altura. COLOCAÇÃO: sobre o pavimento e faceado com a porta.
Inclui: Preparação da superfície suporte. Marcação. Corte e preparação. Colocação e fixação.
Critério de medição de projecto: Comprimento medido segundo documentação gráfica de Projecto. Não foi incrementada a medição por perdas, uma vez que na composição se considerou 5% a mais.
Critério de medição de obra: Medir-se-á o comprimento realmente executado segundo especificações de Projecto.

| Código | Un | Descrição | Rendimento | Preço | Importância |
|---|---|---|---|---|---|
| mt18jpc130c | m | Vedante auto-adesivo, de alumínio anodizado, com tira de escovas, de 58 mm de largura e 15 mm de altura, para colocar sobre o pavimento e faceado com a porta. (material) | 1.050 | 4834.22 | 5075.93 |
| mo023 | h | Oficial de 1ª ladrilhador. (mão de obra) | 0.068 | 622.24 | 42.31 |
| % | % | Custos directos complementares | 2 % | 5118.24 | 102.36 |
|  |  | Custos directos |  |  | 5220.60 |
