# Perfil autocolante de transição entre pavimentos a diferentes níveis, de aço inoxidável

- Propriedade do ficheiro: CYPE INGENIEROS, S.A.
- Formato: FIEBDC-3/2002
- Âmbito geográfico: Cabo Verde
- Moeda: CVE
- Custos indirectos: 3.00 %
- IVA: 15.00 %

## H Remates e trabalhos auxiliares

### HD Perfis decorativos

#### HDS Perfis para juntas entre pavimentos

**HDS020** m Perfil autocolante de transição entre pavimentos a diferentes níveis, de aço inoxidável.
Perfil autocolante de transição entre pavimentos a diferentes níveis, de aço inoxidável AISI 304, com superfície lisa, de 50 mm de largura para salvar desníveis entre 12 e 18 mm.
Inclui: Preparação da superfície suporte. Marcação. Corte e preparação. Colocação e fixação.
Critério de medição de projecto: Comprimento medido segundo documentação gráfica de Projecto. Não foi incrementada a medição por perdas, uma vez que na composição se considerou 5% a mais.
Critério de medição de obra: Medir-se-á o comprimento realmente executado segundo especificações de Projecto.

| Código | Un | Descrição | Rendimento | Preço | Importância |
|---|---|---|---|---|---|
| mt18jpc060rd | m | Perfil autocolante de transição entre pavimentos a diferentes níveis, de aço inoxidável AISI 304, com superfície lisa, de 50 mm de largura para salvar desníveis entre 12 e 18 mm. (material) | 1.050 | 1236.83 | 1298.67 |
| mo023 | h | Oficial de 1ª ladrilhador. (mão de obra) | 0.068 | 622.24 | 42.31 |
| % | % | Custos directos complementares | 2 % | 1340.98 | 26.82 |
|  |  | Custos directos |  |  | 1367.80 |
