# Assentamento de base de chuveiro

- Propriedade do ficheiro: CYPE INGENIEROS, S.A.
- Formato: FIEBDC-3/2002
- Âmbito geográfico: Cabo Verde
- Moeda: CVE
- Custos indirectos: 3.00 %
- IVA: 15.00 %

## H Remates e trabalhos auxiliares

### HE Assentamentos

#### HEA Aparelhos sanitários

**HEA010** Ud Assentamento de base de chuveiro.
Assentamento de base de chuveiro de qualquer medida, através da formação de plataforma de elevação com tijolo cerâmico furado simples, assente com argamassa de cimento, confeccionada em obra, dosificação 1:6.
Inclui: Marcação. Abertura de roços. Enchimento com areia. Colocação e nivelamento da base de chuveiro. Protecção com tabuleiro aglomerado de madeira. Limpeza e eliminação do material sobrante.
Critério de medição de projecto: Número de unidades previstas, segundo documentação gráfica de Projecto.
Critério de medição de obra: Medir-se-á o número de unidades realmente executadas segundo especificações de Projecto.

| Código | Un | Descrição | Rendimento | Preço | Importância |
|---|---|---|---|---|---|
| mt04lpt010a | Ud | Tijolo cerâmico furado simples, para revestir, 30x20x4 cm, para utilização em alvenaria protegida (peça P), densidade 890 kg/m³, segundo NP EN 771-1. (material) | 4.000 | 26.12 | 104.48 |
| mt08aaa010a | m³ | Água. (material) | 0.006 | 193.69 | 1.16 |
| mt01arg005a | t | Areia de pedreira, para argamassa preparada em obra. (material) | 0.013 | 2085.80 | 27.12 |
| mt08cem000m | kg | Cimento cinzento em sacos. (material) | 2.000 | 17.22 | 34.44 |
| mt01ara010a | m³ | Areia com granulometria de 0 a 5 mm de diâmetro, limpa. (material) | 0.060 | 1657.06 | 99.42 |
| mq06hor010 | h | Betoneira eléctrica com uma capacidade de amassadura de 160 l. (equipamento) | 0.006 | 330.99 | 1.99 |
| mo020 | h | Oficial de 1ª construção. (mão de obra) | 2.227 | 622.24 | 1385.73 |
| mo113 | h | Operário não qualificado construção. (mão de obra) | 2.313 | 383.87 | 887.89 |
| % | % | Custos directos complementares | 2 % | 2542.23 | 50.84 |
|  |  | Custos directos |  |  | 2593.07 |
