# Assentamento de porta de ascensor

- Propriedade do ficheiro: CYPE INGENIEROS, S.A.
- Formato: FIEBDC-3/2002
- Âmbito geográfico: Cabo Verde
- Moeda: CVE
- Custos indirectos: 3.00 %
- IVA: 15.00 %

## H Remates e trabalhos auxiliares

### HE Assentamentos

#### HED Caixilharias

**HED030** Ud Assentamento de porta de ascensor.
Assentamento de porta de ascensor, com ganchos de fixação, de até 2 m² de superfície, com argamassa de cimento, confeccionada em obra, com aditivo hidrófugo, dosificação 1:6.
Inclui: Marcação. Execução de aberturas para embeber as ancoragens. Nivelação e aprume. Escoramento. Tapamento de aberturas com argamassa.
Critério de medição de projecto: Número de unidades previstas, segundo documentação gráfica de Projecto.
Critério de medição de obra: Medir-se-á o número de unidades realmente executadas segundo especificações de Projecto.

| Código | Un | Descrição | Rendimento | Preço | Importância |
|---|---|---|---|---|---|
| mt08aaa010a | m³ | Água. (material) | 0.006 | 195.56 | 1.17 |
| mt01arg005a | t | Areia de pedreira, para argamassa preparada em obra. (material) | 0.026 | 2106.19 | 54.76 |
| mt08cem000m | kg | Cimento cinzento em sacos. (material) | 3.950 | 17.38 | 68.65 |
| mt08adt010 | kg | Aditivo hidrófugo para impermeabilização de argamassas ou betões. (material) | 0.079 | 156.45 | 12.36 |
| mq06hor010 | h | Betoneira eléctrica com uma capacidade de amassadura de 160 l. (equipamento) | 0.013 | 334.11 | 4.34 |
| mo020 | h | Oficial de 1ª construção. (mão de obra) | 1.631 | 627.12 | 1022.83 |
| mo113 | h | Operário não qualificado construção. (mão de obra) | 1.801 | 386.89 | 696.79 |
| % | % | Custos directos complementares | 2 % | 1860.90 | 37.22 |
|  |  | Custos directos |  |  | 1898.12 |
