# Assentamento de componentes para persiana enrolável

- Propriedade do ficheiro: CYPE INGENIEROS, S.A.
- Formato: FIEBDC-3/2002
- Âmbito geográfico: Cabo Verde
- Moeda: CVE
- Custos indirectos: 3.00 %
- IVA: 15.00 %

## H Remates e trabalhos auxiliares

### HE Assentamentos

#### HEP Persianas e grades de segurança

**HEP020** Ud Assentamento de componentes para persiana enrolável.
Assentamento de recolhedor de PVC para persiana enrolável, com pasta de gesso B1.
Inclui: Marcação. Nivelação e aprume. Fixação do elemento.
Critério de medição de projecto: Número de unidades previstas, segundo documentação gráfica de Projecto.
Critério de medição de obra: Medir-se-á o número de unidades realmente executadas segundo especificações de Projecto.

| Código | Un | Descrição | Rendimento | Preço | Importância |
|---|---|---|---|---|---|
| mt09pye010b | m³ | Pasta de gesso de construção B1, segundo EN 13279-1. (material) | 0.008 | 19175.92 | 153.41 |
| mo020 | h | Oficial de 1ª construção. (mão de obra) | 0.402 | 622.24 | 250.14 |
| mo113 | h | Operário não qualificado construção. (mão de obra) | 0.402 | 383.87 | 154.32 |
| % | % | Custos directos complementares | 2 % | 557.87 | 11.16 |
|  |  | Custos directos |  |  | 569.03 |
