# Assentamento de bastidor para caixa de estore

- Propriedade do ficheiro: CYPE INGENIEROS, S.A.
- Formato: FIEBDC-3/2002
- Âmbito geográfico: Cabo Verde
- Moeda: CVE
- Custos indirectos: 3.00 %
- IVA: 15.00 %

## H Remates e trabalhos auxiliares

### HE Assentamentos

#### HEP Persianas e grades de segurança

**HEP010** Ud Assentamento de bastidor para caixa de estore.
Assentamento de bastidor para caixa de estore, com pasta de gesso de construção.
Inclui: Marcação. Nivelação e aprume. Escoramento. Fixação do elemento.
Critério de medição de projecto: Número de unidades previstas, segundo documentação gráfica de Projecto.
Critério de medição de obra: Medir-se-á o número de unidades realmente executadas segundo especificações de Projecto.

| Código | Un | Descrição | Rendimento | Preço | Importância |
|---|---|---|---|---|---|
| mt09pye010b | m³ | Pasta de gesso de construção B1, segundo EN 13279-1. (material) | 0.015 | 19360.95 | 290.41 |
| mo020 | h | Oficial de 1ª construção. (mão de obra) | 0.872 | 654.61 | 570.82 |
| mo113 | h | Operário não qualificado construção. (mão de obra) | 0.872 | 403.83 | 352.14 |
| % | % | Custos directos complementares | 2 % | 1213.37 | 24.27 |
|  |  | Custos directos |  |  | 1237.64 |
