# Assentamento de pequeno elemento a alvenaria

- Propriedade do ficheiro: CYPE INGENIEROS, S.A.
- Formato: FIEBDC-3/2002
- Âmbito geográfico: Cabo Verde
- Moeda: CVE
- Custos indirectos: 3.00 %
- IVA: 15.00 %

## H Remates e trabalhos auxiliares

### HE Assentamentos

#### HES Elementos singulares

**HES010** Ud Assentamento de pequeno elemento a alvenaria.
Assentamento de pequeno elemento a alvenaria de tijolo cerâmico maciço, com argamassa de cimento, confeccionada em obra, com aditivo hidrófugo, dosificação 1:6.
Inclui: Marcação. Execução de aberturas para embeber as ancoragens. Tapamento de aberturas.
Critério de medição de projecto: Número de unidades previstas, segundo documentação gráfica de Projecto.
Critério de medição de obra: Medir-se-á o número de unidades realmente executadas segundo especificações de Projecto.

| Código | Un | Descrição | Rendimento | Preço | Importância |
|---|---|---|---|---|---|
| mt08aaa010a | m³ | Água. (material) | 0.006 | 193.69 | 1.16 |
| mt01arg005a | t | Areia de pedreira, para argamassa preparada em obra. (material) | 0.002 | 2085.80 | 4.17 |
| mt08cem000m | kg | Cimento cinzento em sacos. (material) | 0.250 | 17.22 | 4.31 |
| mt08adt010 | kg | Aditivo hidrófugo para impermeabilização de argamassas ou betões. (material) | 0.005 | 154.95 | 0.77 |
| mq06hor010 | h | Betoneira eléctrica com uma capacidade de amassadura de 160 l. (equipamento) | 0.006 | 330.99 | 1.99 |
| mo020 | h | Oficial de 1ª construção. (mão de obra) | 0.268 | 622.24 | 166.76 |
| mo113 | h | Operário não qualificado construção. (mão de obra) | 0.295 | 383.87 | 113.24 |
| % | % | Custos directos complementares | 2 % | 292.40 | 5.85 |
|  |  | Custos directos |  |  | 298.25 |
