# Assentamento de pequeno elemento a alvenaria

- Propriedade do ficheiro: CYPE INGENIEROS, S.A.
- Formato: FIEBDC-3/2002
- Âmbito geográfico: Cabo Verde
- Moeda: CVE
- Custos indirectos: 3.00 %
- IVA: 15.00 %

## H Remates e trabalhos auxiliares

### HE Assentamentos

#### HES Elementos singulares

**HES010** Ud Assentamento de pequeno elemento a alvenaria.
Assentamento de pequeno elemento a alvenaria de tijolo cerâmico maciço, com pasta de gesso B1, acabamento estucado com gesso de aplicação em camada fina C6.
Inclui: Marcação. Execução de aberturas para embeber as ancoragens. Tapamento de aberturas.
Critério de medição de projecto: Número de unidades previstas, segundo documentação gráfica de Projecto.
Critério de medição de obra: Medir-se-á o número de unidades realmente executadas segundo especificações de Projecto.

| Código | Un | Descrição | Rendimento | Preço | Importância |
|---|---|---|---|---|---|
| mt09pye010b | m³ | Pasta de gesso de construção B1, segundo EN 13279-1. (material) | 0.001 | 19175.92 | 19.18 |
| mt09pye010a | m³ | Pasta de gesso para aplicação em camada fina C6, segundo EN 13279-1. (material) | 0.001 | 21526.10 | 21.53 |
| mo020 | h | Oficial de 1ª construção. (mão de obra) | 0.335 | 622.24 | 208.45 |
| mo113 | h | Operário não qualificado construção. (mão de obra) | 0.295 | 383.87 | 113.24 |
| % | % | Custos directos complementares | 2 % | 362.40 | 7.25 |
|  |  | Custos directos |  |  | 369.65 |
