# Capeamento de aço galvanizado

- Propriedade do ficheiro: CYPE INGENIEROS, S.A.
- Formato: FIEBDC-3/2002
- Âmbito geográfico: Cabo Verde
- Moeda: CVE
- Custos indirectos: 3.00 %
- IVA: 15.00 %

## H Remates e trabalhos auxiliares

### HR Remates de fachada

#### HRA De aço galvanizado

**HRA010** m Capeamento de aço galvanizado.
Capeamento metálico, de chapa dobrada de aço galvanizado, com um ângulo de inclinação de 10°, espessura 1 mm, desenvolvimento 600 mm e 4 dobras, com pingadeira, para revestimento de muros; colocação com adesivo betuminoso de aplicação a frio, sobre painel estrutural contraplacado aparafusado a ripas de madeira; e vedação das juntas entre peças e, se for o caso, das uniões com os muros com vedante adesivo monocomponente.
Inclui: Preparação da superfície de apoio. Preparação da base e dos meios de fixação. Marcação da disposição das peças. Corte das peças. Colocação e fixação das peças metálicas niveladas e aprumadas. Vedação de juntas e limpeza.
Critério de medição de projecto: Comprimento medido entre eixos, segundo documentação gráfica de Projecto.
Critério de medição de obra: Medir-se-á, a eixos, o comprimento realmente executado segundo especificações de Projecto.

| Código | Un | Descrição | Rendimento | Preço | Importância |
|---|---|---|---|---|---|
| mt07mee203gf | m | Ripa de 40x40 mm de secção, de madeira de pinheiro-bravo (Pinus pinaster), tratada em autoclave, com classe de risco 4, segundo NP EN 335, acabamento escovado, com humidade inferior a 20%. (material) | 1.000 | 244.94 | 244.94 |
| mt07mee203ge | m | Ripa de 40x10 mm de secção, de madeira de pinheiro-bravo (Pinus pinaster), tratada em autoclave, com classe de risco 4, segundo NP EN 335, acabamento escovado, com humidade inferior a 20%. (material) | 1.000 | 155.61 | 155.61 |
| mt07tdm060a | m² | Painel estrutural contraplacado de madeira de pinho insigne (Pinus radiata), para utilização exterior, segundo NP EN 636, de 15 mm de espessura, com bordos rectos, Euroclasse D-s2, d0 de reacção ao fogo, segundo NP EN 13501-1, classe E1 em emissão de formaldeído, segundo NP EN 13986. (material) | 0.450 | 2027.25 | 912.26 |
| mt13blw131 | Ud | Parafuso para fixação de elementos de madeira. (material) | 6.000 | 17.79 | 106.74 |
| mt20wwr010 | kg | Adesivo betuminoso de aplicação a frio, para chapas metálicas. (material) | 0.450 | 983.26 | 442.47 |
| mt20ame020na | m | Capeamento metálico, de chapa dobrada de aço galvanizado, com um ângulo de inclinação de 10°, espessura 1 mm, desenvolvimento 600 mm e 4 dobras, com pingadeira, para revestimento de muros. (material) | 1.000 | 985.68 | 985.68 |
| mt22www010d | Ud | Cartucho de 290 ml de vedante adesivo monocomponente, neutro, súper elástico, à base de polímero MS, cor transparente, com resistência à intempérie e aos raios UV e alongamento até à rotura 750%. (material) | 0.200 | 855.50 | 171.10 |
| op00ciz010 |  | Tesoura. | 1.000 | 0.00 | 0.00 |
| mo018 | h | Oficial de 1ª serralheiro. (mão de obra) | 0.187 | 630.40 | 117.88 |
| mo059 | h | Ajudante de serralheiro. (mão de obra) | 0.093 | 399.70 | 37.17 |
| % | % | Custos directos complementares | 2 % | 3173.85 | 63.48 |
|  |  | Custos directos |  |  | 3237.33 |
