# Cornija de fachada, de poliestireno expandido

- Propriedade do ficheiro: CYPE INGENIEROS, S.A.
- Formato: FIEBDC-3/2002
- Âmbito geográfico: Cabo Verde
- Moeda: CVE
- Custos indirectos: 3.00 %
- IVA: 15.00 %

## H Remates e trabalhos auxiliares

### HR Remates de fachada

#### HRE De poliestireno expandido

**HRE090** m Cornija de fachada, de poliestireno expandido.
Cornija de fachada, de poliestireno expandido, com revestimento de argamassa acrílica, de 117x130 mm; assente com argamassa cola; e vedação das juntas entre peças e das uniões com os muros com cola à base de poliuretano. Inclusive pontas metálicas para a fixação provisória das peças à superfície suporte.
Critérios considerados na determinação do preço da unidade de obra: O preço não inclui o revestimento.
Inclui: Preparação da superfície de apoio. Marcação da disposição das peças. Corte das peças. Aplicação da argamassa. Colocação, aprumo, nivelamento e alinhamento das peças. Vedação de juntas. Reparação dos possíveis defeitos causados durante a sua instalação. Colocação das pontas metálicas. Lixagem das juntas. Remoção das pontas metálicas. Limpeza.
Critério de medição de projecto: Comprimento medido entre eixos, segundo documentação gráfica de Projecto.
Critério de medição de obra: Medir-se-á, a eixos, o comprimento realmente executado segundo especificações de Projecto.

| Código | Un | Descrição | Rendimento | Preço | Importância |
|---|---|---|---|---|---|
| mt28bau010a | kg | Argamassa cola, composta por cimento, ligantes orgânicos, inerte de 0,6 mm de tamanho máximo e aditivos, para aderir e reforçar os painéis isolantes, e como camada base, prévia amassadura com água. (material) | 1.100 | 202.36 | 222.60 |
| mt20mhe010a | m | Cornija de fachada, de poliestireno expandido, com revestimento de argamassa acrílica, de 117x130 mm, fornecida em peças de até 1,22 m de comprimento. (material) | 1.050 | 4178.97 | 4387.92 |
| mt20wwa031 | Ud | Cartucho de 310 cm³ de adesivo à base de poliuretano, impermeável. (material) | 0.250 | 2840.89 | 710.22 |
| mt08var070 | kg | Pontas metálicas de cabeça larga. (material) | 0.200 | 1020.14 | 204.03 |
| mt28mop310ma | kg | Argamassa acrílica, cor branco, composta por resinas acrílicas, pigmentos minerais e aditivos orgânicos e inorgânicos, anti-caruncho e anti-verdete, permeável ao vapor de água e com resistência ao envelhecimento, à contaminação urbana e aos raios UV, para revestimento de paramentos exteriores. (material) | 0.100 | 486.92 | 48.69 |
| op00amo010 |  | Rebarbadora. | 1.000 | 0.00 | 0.00 |
| mo020 | h | Oficial de 1ª construção. (mão de obra) | 0.267 | 622.24 | 166.14 |
| mo113 | h | Operário não qualificado construção. (mão de obra) | 0.533 | 383.87 | 204.60 |
| % | % | Custos directos complementares | 2 % | 5944.20 | 118.88 |
|  |  | Custos directos |  |  | 6063.08 |
