# Moldura para ocultar cabos. Colocação em fachada

- Propriedade do ficheiro: CYPE INGENIEROS, S.A.
- Formato: FIEBDC-3/2002
- Âmbito geográfico: Cabo Verde
- Moeda: CVE
- Custos indirectos: 3.00 %
- IVA: 15.00 %

## H Remates e trabalhos auxiliares

### HR Remates de fachada

#### HRE De poliestireno expandido

**HRE100** m Moldura para ocultar cabos. Colocação em fachada.
Moldura para ocultar cabos, de poliestireno expandido, com revestimento de argamassa acrílica, de 260x165x1200 mm, com perfil de apoio em "L", de aço galvanizado; fixada ao paramento de fachada com ancoragem mecânica com buchas de nylon e parafusos de aço; assentamento da moldura com argamassa cola e vedação das juntas entre peças e das uniões com os muros com cola à base de poliuretano.
Critérios considerados na determinação do preço da unidade de obra: O preço não inclui o revestimento.
Inclui: Preparação da superfície de apoio. Marcação e instalação dos perfis de apoio. Execução de ancoragens. Aplicação da argamassa cola. Colocação, aprumo, nivelamento e alinhamento das peças. Vedação de juntas. Reparação dos possíveis defeitos causados durante a sua instalação. Lixagem das juntas. Limpeza.
Critério de medição de projecto: Comprimento medido entre eixos, segundo documentação gráfica de Projecto.
Critério de medição de obra: Medir-se-á, a eixos, o comprimento realmente executado segundo especificações de Projecto.

| Código | Un | Descrição | Rendimento | Preço | Importância |
|---|---|---|---|---|---|
| mt26aaa033a | Ud | Ancoragem mecânica com bucha de nylon e parafuso de aço galvanizado, de cabeça escareada. (material) | 2.000 | 46.90 | 93.80 |
| mt28bau010a | kg | Argamassa cola, composta por cimento, ligantes orgânicos, inerte de 0,6 mm de tamanho máximo e aditivos, para aderir e reforçar os painéis isolantes, e como camada base, prévia amassadura com água. (material) | 1.100 | 202.36 | 222.60 |
| mt20mhe030d | m | Moldura para ocultar cabos, de poliestireno expandido, com revestimento de argamassa acrílica, de 260x165x1200 mm, com perfil de apoio em "L", de aço galvanizado, fornecida em peças de até 1,25 m de comprimento; abertura interior de 60x150 mm. (material) | 1.050 | 4914.69 | 5160.42 |
| mt20wwa031 | Ud | Cartucho de 310 cm³ de adesivo à base de poliuretano, impermeável. (material) | 0.250 | 2840.89 | 710.22 |
| mt28mop310ma | kg | Argamassa acrílica, cor branco, composta por resinas acrílicas, pigmentos minerais e aditivos orgânicos e inorgânicos, anti-caruncho e anti-verdete, permeável ao vapor de água e com resistência ao envelhecimento, à contaminação urbana e aos raios UV, para revestimento de paramentos exteriores. (material) | 0.100 | 486.92 | 48.69 |
| op00amo010 |  | Rebarbadora. | 1.000 | 0.00 | 0.00 |
| op00tal010 |  | Berbequim. | 1.000 | 0.00 | 0.00 |
| mo020 | h | Oficial de 1ª construção. (mão de obra) | 0.333 | 622.24 | 207.21 |
| mo113 | h | Operário não qualificado construção. (mão de obra) | 0.666 | 383.87 | 255.66 |
| % | % | Custos directos complementares | 2 % | 6698.60 | 133.97 |
|  |  | Custos directos |  |  | 6832.57 |
