# Murete de alvenaria para fechamento lateral de banheira

- Propriedade do ficheiro: CYPE INGENIEROS, S.A.
- Formato: FIEBDC-3/2002
- Âmbito geográfico: Cabo Verde
- Moeda: CVE
- Custos indirectos: 3.00 %
- IVA: 15.00 %

## H Remates e trabalhos auxiliares

### HY Trabalhos auxiliares de pedreiro

#### HYO Para ofícios

**HYO030** m Murete de alvenaria para fechamento lateral de banheira.
Murete para fechamento lateral de banheira com tijolo cerâmico furado simples, assente com argamassa de cimento, confeccionada em obra, dosificação 1:6.
Inclui: Marcação na laje das paredes a realizar. Colocação das peças por fiadas a nível. Colocação dos aros e pré-aros. Execução de encontros. Limpeza do paramento.
Critério de medição de projecto: Número de unidades previstas, segundo documentação gráfica de Projecto.
Critério de medição de obra: Medir-se-á o número de unidades realmente executadas segundo especificações de Projecto.

| Código | Un | Descrição | Rendimento | Preço | Importância |
|---|---|---|---|---|---|
| mt04lpt010a | Ud | Tijolo cerâmico furado simples, para revestir, 30x20x4 cm, para utilização em alvenaria protegida (peça P), densidade 890 kg/m³, segundo NP EN 771-1. (material) | 18.000 | 26.39 | 475.02 |
| mt08aaa010a | m³ | Água. (material) | 0.006 | 195.56 | 1.17 |
| mt01arg005a | t | Areia de pedreira, para argamassa preparada em obra. (material) | 0.017 | 2106.19 | 35.81 |
| mt08cem000m | kg | Cimento cinzento em sacos. (material) | 2.650 | 17.38 | 46.06 |
| mq06hor010 | h | Betoneira eléctrica com uma capacidade de amassadura de 160 l. (equipamento) | 0.009 | 334.11 | 3.01 |
| mo020 | h | Oficial de 1ª construção. (mão de obra) | 0.671 | 654.61 | 439.24 |
| mo113 | h | Operário não qualificado construção. (mão de obra) | 0.713 | 403.83 | 287.93 |
| % | % | Custos directos complementares | 2 % | 1288.24 | 25.76 |
|  |  | Custos directos |  |  | 1314.00 |
