# Repartidor geral de cabo coaxial

- Propriedade do ficheiro: CYPE INGENIEROS, S.A.
- Formato: FIEBDC-3/2002
- Âmbito geográfico: Cabo Verde
- Moeda: CVE
- Custos indirectos: 3.00 %
- IVA: 15.00 %

## I Instalações

### IA Audiovisuais

#### IAA Rede de cabos coaxiais

**IAA041** Ud Repartidor geral de cabo coaxial.
Repartidor geral de cabo coaxial (RG-CC) para MATV, alojado no ATE superior, formado por: 4 amplificadores monocanal UHF, de 50 dB de ganho; 1 amplificador FM, todos eles com auto-separação na entrada e auto-mistura na saída. Inclusive fonte de alimentação, suporte, pontes de interligação, cargas resistivas e quantos acessórios sejam necessários para a sua correcta instalação.
Inclui: Montagem, ligação e verificação do seu correcto funcionamento.
Critério de medição de projecto: Número de unidades previstas, segundo documentação gráfica de Projecto.
Critério de medição de obra: Medir-se-á o número de unidades realmente executadas segundo especificações de Projecto.

| Código | Un | Descrição | Rendimento | Preço | Importância |
|---|---|---|---|---|---|
| mt40eaf010cb | Ud | Amplificador monocanal UHF, de 50 dB de ganho, segundo NP EN 50083-5. (material) | 4.000 | 12235.73 | 48942.92 |
| mt40eaf010ge | Ud | Amplificador FM, de 36 dB de ganho, segundo NP EN 50083-5. (material) | 1.000 | 9412.10 | 9412.10 |
| mt40eaf045a | Ud | Fonte de alimentação, de 2000 mA de intensidade máxima a 12 Vcc de tensão. (material) | 1.000 | 13835.79 | 13835.79 |
| mt40eaf102a | Ud | Suporte metálico, com capacidade para 10 módulos e fonte de alimentação. (material) | 1.000 | 5673.93 | 5673.93 |
| mt40eaf110a | Ud | Ponte de interligação. (material) | 8.000 | 509.83 | 4078.64 |
| mt40eaf100a | Ud | Carga resistiva de 75 Ohm, para fecho. (material) | 4.000 | 412.56 | 1650.24 |
| mo001 | h | Oficial de 1ª instalador de telecomunicações. (mão de obra) | 1.845 | 639.39 | 1179.67 |
| mo056 | h | Ajudante de instalador de telecomunicações. (mão de obra) | 1.845 | 398.19 | 734.66 |
| % | % | Custos directos complementares | 2 % | 85507.95 | 1710.16 |
|  |  | Custos directos |  |  | 87218.11 |
