# Adaptador de fibra óptica

- Propriedade do ficheiro: CYPE INGENIEROS, S.A.
- Formato: FIEBDC-3/2002
- Âmbito geográfico: Cabo Verde
- Moeda: CVE
- Custos indirectos: 3.00 %
- IVA: 15.00 %

## I Instalações

### IA Audiovisuais

#### IAO Rede de fibra óptica

**IAO023** Ud Adaptador de fibra óptica.
Adaptador com conectores fêmea, tipo SC/APC simples, com tampa de protecção com mola num extremo e tampa extraível no outro extremo.
Inclui: Colocação. Ligação e verificação do seu correcto funcionamento.
Critério de medição de projecto: Número de unidades previstas, segundo documentação gráfica de Projecto.
Critério de medição de obra: Medir-se-á o número de unidades realmente executadas segundo especificações de Projecto.

| Código | Un | Descrição | Rendimento | Preço | Importância |
|---|---|---|---|---|---|
| mt40fod032a | Ud | Adaptador com conectores fêmea, tipo SC/APC simples, com tampa de protecção com mola num extremo e tampa extraível no outro extremo. (material) | 1.000 | 347.09 | 347.09 |
| mo001 | h | Oficial de 1ª instalador de telecomunicações. (mão de obra) | 0.061 | 644.41 | 39.31 |
| mo056 | h | Ajudante de instalador de telecomunicações. (mão de obra) | 0.061 | 401.31 | 24.48 |
| % | % | Custos directos complementares | 2 % | 410.88 | 8.22 |
|  |  | Custos directos |  |  | 419.10 |
