# Controlo centralizado

- Propriedade do ficheiro: CYPE INGENIEROS, S.A.
- Formato: FIEBDC-3/2002
- Âmbito geográfico: Cabo Verde
- Moeda: CVE
- Custos indirectos: 3.00 %
- IVA: 15.00 %

## I Instalações

### IB Sistemas de climatização

#### IBH Sistema HVRF (Mitsubishi Electric)

**IBH100** Ud Controlo centralizado.
Controlo de sistema, para 200 grupos ou 200 unidades interiores de ar condicionado, com ecrã táctil a cores, modelo AE-200E "MITSUBISHI ELECTRIC", 284x200x40 mm, ecrã TFT de 10,4" SVGA 800x600, porta USB, ligação RS-232E, ligação RS-485, ligação BACnet, função de duplo setpoint de temperatura, visualização de ícones sobre desenhos no ecrã, função para/arranque, configuração da temperatura de setpoint, do modo de funcionamento, da velocidade do ventilador e da direcção do caudal de ar, limitação de funções de comandos individuais, ligação SD para armazenamento de dados de funcionamento do sistema, ligável ao bus MNet, função avançada de controlo de consumos FGENERGY (opcional), ligação directa de 4 entradas de pulsos, com alarmes automáticos, programação anual, estacional, semanal e horária.
Critérios considerados na determinação do preço da unidade de obra: O preço não inclui a canalização nem a cablagem eléctrica de alimentação.
Inclui: Marcação. Colocação e fixação. Colocação e fixação dos acessórios. Ligação.
Critério de medição de projecto: Número de unidades previstas, segundo documentação gráfica de Projecto.
Critério de medição de obra: Medir-se-á o número de unidades realmente executadas segundo especificações de Projecto.

| Código | Un | Descrição | Rendimento | Preço | Importância |
|---|---|---|---|---|---|
| mt42mee847a | Ud | Controlo de sistema, para 200 grupos ou 200 unidades interiores de ar condicionado, com ecrã táctil a cores, modelo AE-200E "MITSUBISHI ELECTRIC", 284x200x40 mm, ecrã TFT de 10,4" SVGA 800x600, porta USB, ligação RS-232E, ligação RS-485, ligação BACnet, função de duplo setpoint de temperatura, visualização de ícones sobre desenhos no ecrã, função para/arranque, configuração da temperatura de setpoint, do modo de funcionamento, da velocidade do ventilador e da direcção do caudal de ar, limitação de funções de comandos individuais, ligação SD para armazenamento de dados de funcionamento do sistema, ligável ao bus MNet, função avançada de controlo de consumos FGENERGY (opcional), ligação directa de 4 entradas de pulsos, com alarmes automáticos, programação anual, estacional, semanal e horária. (material) | 1.000 | 739707.33 | 739707.33 |
| mo005 | h | Oficial de 1ª instalador de ar condicionado. (mão de obra) | 1.230 | 639.39 | 786.45 |
| mo104 | h | Ajudante de instalador de ar condicionado. (mão de obra) | 1.230 | 398.19 | 489.77 |
| % | % | Custos directos complementares | 2 % | 740983.55 | 14819.67 |
|  |  | Custos directos |  |  | 755803.22 |
