# Cabo bus de comunicações

- Propriedade do ficheiro: CYPE INGENIEROS, S.A.
- Formato: FIEBDC-3/2002
- Âmbito geográfico: Cabo Verde
- Moeda: CVE
- Custos indirectos: 3.00 %
- IVA: 15.00 %

## I Instalações

### IB Sistemas de climatização

#### IBH Sistema HVRF (Mitsubishi Electric)

**IBH105** m Cabo bus de comunicações.
Cabo bus de comunicações, blindado, de 2 fios, de 1,5 mm² de secção por fio.
Critérios considerados na determinação do preço da unidade de obra: O preço não inclui a canalização.
Inclui: Colocação do cabo. Ligação.
Critério de medição de projecto: Comprimento medido segundo documentação gráfica de Projecto.
Critério de medição de obra: Medir-se-á o comprimento realmente executado segundo especificações de Projecto.

| Código | Un | Descrição | Rendimento | Preço | Importância |
|---|---|---|---|---|---|
| mt42mee750a | m | Cabo bus de comunicações, blindado, de 2 fios, de 1,5 mm² de secção por fio. (material) | 1.000 | 1307.12 | 1307.12 |
| mo005 | h | Oficial de 1ª instalador de ar condicionado. (mão de obra) | 0.061 | 644.41 | 39.31 |
| mo104 | h | Ajudante de instalador de ar condicionado. (mão de obra) | 0.061 | 401.31 | 24.48 |
| % | % | Custos directos complementares | 2 % | 1370.91 | 27.42 |
|  |  | Custos directos |  |  | 1398.33 |
