# Caixa de selecção de fluxo de refrigerante, para sistema com recuperação de calor, para gás R-410A

- Propriedade do ficheiro: CYPE INGENIEROS, S.A.
- Formato: FIEBDC-3/2002
- Âmbito geográfico: Cabo Verde
- Moeda: CVE
- Custos indirectos: 3.00 %
- IVA: 15.00 %

## I Instalações

### IB Sistemas de climatização

#### IBP Sistema VRF (Toshiba)

**IBP500** Ud Caixa de selecção de fluxo de refrigerante, para sistema com recuperação de calor, para gás R-410A.
Caixa de selecção de fluxo de refrigerante, sistema VRF com recuperação de calor, para gás R-410A, para tubagens de refrigerante de grande comprimento (até 50 m), para um máximo de 6 unidades interiores, modelo RBM-Y1124FE "TOSHIBA", com un intervalo de capacidade total das unidades interiores ligadas a jusante de menos de 4, alimentação monofásica (230V/50Hz).
Critérios considerados na determinação do preço da unidade de obra: O preço não inclui a canalização nem a cablagem eléctrica de alimentação.
Inclui: Marcação. Colocação e fixação. Ligação às linhas frigoríficas. Ligação à rede eléctrica. Ligação à rede de drenagem.
Critério de medição de projecto: Número de unidades previstas, segundo documentação gráfica de Projecto.
Critério de medição de obra: Medir-se-á o número de unidades realmente executadas segundo especificações de Projecto.

| Código | Un | Descrição | Rendimento | Preço | Importância |
|---|---|---|---|---|---|
| mt42tsb502a | Ud | Caixa de selecção de fluxo de refrigerante, sistema VRF com recuperação de calor, para gás R-410A, para tubagens de refrigerante de grande comprimento (até 50 m), para um máximo de 6 unidades interiores, modelo RBM-Y1124FE "TOSHIBA", com un intervalo de capacidade total das unidades interiores ligadas a jusante de menos de 4, alimentação monofásica (230V/50Hz). (material) | 1.000 | 242580.01 | 242580.01 |
| mo005 | h | Oficial de 1ª instalador de ar condicionado. (mão de obra) | 0.615 | 639.39 | 393.22 |
| mo104 | h | Ajudante de instalador de ar condicionado. (mão de obra) | 0.615 | 398.19 | 244.89 |
| % | % | Custos directos complementares | 2 % | 243218.12 | 4864.36 |
|  |  | Custos directos |  |  | 248082.48 |
