# Unidade exterior de ar condicionado, para gás R-32

- Propriedade do ficheiro: CYPE INGENIEROS, S.A.
- Formato: FIEBDC-3/2002
- Âmbito geográfico: Cabo Verde
- Moeda: CVE
- Custos indirectos: 3.00 %
- IVA: 15.00 %

## I Instalações

### IB Sistemas de climatização

#### IBP Sistema VRF (Toshiba)

**IBP001** Ud Unidade exterior de ar condicionado, para gás R-32.
Unidade exterior de ar condicionado Mini-SMMS R-32, sistema VRF bomba de calor, para gás R-32, alimentação monofásica (230V/50Hz), modelo MCY-MUG0401HSW-E "TOSHIBA", potência frigorífica nominal 12,1 kW (temperatura de bolbo seco de ar interior 27°C, temperatura de bolbo húmido de ar interior 19°C, temperatura de bolbo seco do ar exterior 35°C, temperatura de bolbo húmido do ar exterior 24°C), EER 4,14, SEER 9,98, consumo eléctrico nominal em arrefecimento 2,92 kW, limite de funcionamento de temperatura de bolbo seco do ar exterior em arrefecimento desde -5 até 46°C, potência calorífica nominal 12,1 kW (temperatura de bolbo seco de ar interior 20°C, temperatura de bolbo seco do ar exterior 7°C, temperatura de bolbo húmido do ar exterior 6°C), COP 5,08, SCOP 5,21, consumo eléctrico nominal em aquecimento 2,38 kW, limite de funcionamento de temperatura de bolbo húmido do ar exterior em aquecimento desde -20 até 15,5°C, de 1050x1010x370 mm, 100 kg, pressão sonora em arrefecimento 52 dBA, pressão sonora em aquecimento 54 dBA, potência sonora em arrefecimento 69 dBA, potência sonora em aquecimento 71 dBA, caudal de ar 4560 m³/h, compressor tipo Twin Rotary, com tecnologia Inverter, com capacidade de ligação até 8 unidades interiores. Inclusive elementos anti-vibratórios de pavimento.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb001a | Ud | Unidade exterior de ar condicionado Mini-SMMS R-32, sistema VRF bomba de calor, para gás R-32, alimentação monofásica (230V/50Hz), modelo MCY-MUG0401HSW-E "TOSHIBA", potência frigorífica nominal 12,1 kW (temperatura de bolbo seco de ar interior 27°C, temperatura de bolbo húmido de ar interior 19°C, temperatura de bolbo seco do ar exterior 35°C, temperatura de bolbo húmido do ar exterior 24°C), EER 4,14, SEER 9,98, consumo eléctrico nominal em arrefecimento 2,92 kW, limite de funcionamento de temperatura de bolbo seco do ar exterior em arrefecimento desde -5 até 46°C, potência calorífica nominal 12,1 kW (temperatura de bolbo seco de ar interior 20°C, temperatura de bolbo seco do ar exterior 7°C, temperatura de bolbo húmido do ar exterior 6°C), COP 5,08, SCOP 5,21, consumo eléctrico nominal em aquecimento 2,38 kW, limite de funcionamento de temperatura de bolbo húmido do ar exterior em aquecimento desde -20 até 15,5°C, de 1050x1010x370 mm, 100 kg, pressão sonora em arrefecimento 52 dBA, pressão sonora em aquecimento 54 dBA, potência sonora em arrefecimento 69 dBA, potência sonora em aquecimento 71 dBA, caudal de ar 4560 m³/h, compressor tipo Twin Rotary, com tecnologia Inverter, com capacidade de ligação até 8 unidades interiores. (material) | 1.000 | 1212900.09 | 1212900.09 |
| mt42www080 | Ud | Kit de amortecedores anti-vibração de pavimento, formado por quatro amortecedores de borracha, com os correspondentes parafusos, porcas e anilhas. (material) | 1.000 | 1293.76 | 1293.76 |
| mo005 | h | Oficial de 1ª instalador de ar condicionado. (mão de obra) | 4.756 | 639.39 | 3040.94 |
| mo104 | h | Ajudante de instalador de ar condicionado. (mão de obra) | 4.756 | 398.19 | 1893.79 |
| % | % | Custos directos complementares | 2 % | 1219128.58 | 24382.57 |
|  |  | Custos directos |  |  | 1243511.15 |
