# Unidade interior de ar condicionado, de cassete, para gás R-410A

- Propriedade do ficheiro: CYPE INGENIEROS, S.A.
- Formato: FIEBDC-3/2002
- Âmbito geográfico: Cabo Verde
- Moeda: CVE
- Custos indirectos: 3.00 %
- IVA: 15.00 %

## I Instalações

### IB Sistemas de climatização

#### IBP Sistema VRF (Toshiba)

**IBP100** Ud Unidade interior de ar condicionado, de cassete, para gás R-410A.
Unidade interior de ar condicionado, de cassete de 4 vias, para tecto modular de 60x60 cm, sistema VRF, para gás R-410A/R-32, alimentação monofásica (230V/50Hz), modelo MMU-UP0051MH-E "TOSHIBA", potência frigorífica nominal 1,7 kW (temperatura de bolbo seco de ar interior 27°C, temperatura de bolbo húmido de ar interior 19°C, temperatura de bolbo seco do ar exterior 35°C, temperatura de bolbo húmido do ar exterior 24°C), potência calorífica nominal 1,9 kW (temperatura de bolbo seco de ar interior 20°C, temperatura de bolbo seco do ar exterior 7°C, temperatura de bolbo húmido do ar exterior 6°C), consumo eléctrico nominal 0,016 kW, pressão sonora a velocidade baixa 29 dBA, potência sonora a velocidade baixa 44 dBA, caudal de ar a velocidade alta 430 m³/h, de 256x575x575 mm e 15 kg, painel decorativo RBC-UM21PG(W)-E, de dimensões 12x620x620 mm e peso 3 kg, válvula de expansão electrónica, sensor de pressão, controlo individual de temperatura por microprocessador para regulação do fluxo de refrigerante, admissão de ar exterior, bomba e mangueira de drenagem. Regulação: controlo remoto sem fios, modelo RBC-AXU31UM-E. Inclusive elementos para suspensão ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb116a | Ud | Unidade interior de ar condicionado, de cassete de 4 vias, para tecto modular de 60x60 cm, sistema VRF, para gás R-410A/R-32, alimentação monofásica (230V/50Hz), modelo MMU-UP0051MH-E "TOSHIBA", potência frigorífica nominal 1,7 kW (temperatura de bolbo seco de ar interior 27°C, temperatura de bolbo húmido de ar interior 19°C, temperatura de bolbo seco do ar exterior 35°C, temperatura de bolbo húmido do ar exterior 24°C), potência calorífica nominal 1,9 kW (temperatura de bolbo seco de ar interior 20°C, temperatura de bolbo seco do ar exterior 7°C, temperatura de bolbo húmido do ar exterior 6°C), consumo eléctrico nominal 0,016 kW, pressão sonora a velocidade baixa 29 dBA, potência sonora a velocidade baixa 44 dBA, caudal de ar a velocidade alta 430 m³/h, de 256x575x575 mm e 15 kg, painel decorativo RBC-UM21PG(W)-E, de dimensões 12x620x620 mm e peso 3 kg, válvula de expansão electrónica, sensor de pressão, controlo individual de temperatura por microprocessador para regulação do fluxo de refrigerante, admissão de ar exterior, bomba e mangueira de drenagem. (material) | 1.000 | 325057.22 | 325057.22 |
| mt42tsb596b | Ud | Controlo remoto sem fios, modelo RBC-AXU31UM-E "TOSHIBA", formado por comando por infravermelhos e receptor para instalação na unidade interior de ar condicionado. (material) | 1.000 | 27007.24 | 27007.24 |
| mt42www090 | Ud | Kit de suportes para suspensão ao tecto, formado por quatro varões roscados de aço galvanizado, com as correspondentes buchas, porcas e anilhas. (material) | 1.000 | 3557.84 | 3557.84 |
| mo005 | h | Oficial de 1ª instalador de ar condicionado. (mão de obra) | 1.230 | 639.39 | 786.45 |
| mo104 | h | Ajudante de instalador de ar condicionado. (mão de obra) | 1.230 | 398.19 | 489.77 |
| % | % | Custos directos complementares | 2 % | 356898.52 | 7137.97 |
|  |  | Custos directos |  |  | 364036.49 |
