# Controlador de caudal para recuperação de calor

- Propriedade do ficheiro: CYPE INGENIEROS, S.A.
- Formato: FIEBDC-3/2002
- Âmbito geográfico: Cabo Verde
- Moeda: CVE
- Custos indirectos: 3.00 %
- IVA: 15.00 %

## I Instalações

### IB Sistemas de climatização

#### IBW Sistema VRF (Mitsubishi Heavy Industries)

**IBW370** Ud Controlador de caudal para recuperação de calor.
Controlador de caudal de linha frigorífica, de 1 saída para gás R-410A, sistema ar-ar multi-split com caudal variável de refrigerante e recuperação de calor, para um máximo de 5 unidades interiores funcionando no mesmo modo, modelo PFD1124-E "MITSUBISHI HEAVY INDUSTRIES", com uma capacidade máxima de unidades interiores ligadas a jusante inferior a 11,2 kW, alimentação monofásica (230V/50Hz) desde a unidade interior ou desde um circuito de alimentação independente, com cabo de 3 fios e caixa de relés para comunicação com a unidade interior. Inclusive elementos para suspensão ao tecto.
Critérios considerados na determinação do preço da unidade de obra: O preço não inclui a canalização nem a cablagem eléctrica de alimentação.
Inclui: Marcação. Colocação e fixação. Ligação às linhas frigoríficas. Ligação à rede eléctrica. Ligação à rede de drenagem.
Critério de medição de projecto: Número de unidades previstas, segundo documentação gráfica de Projecto.
Critério de medição de obra: Medir-se-á o número de unidades realmente executadas segundo especificações de Projecto.

| Código | Un | Descrição | Rendimento | Preço | Importância |
|---|---|---|---|---|---|
| mt42mhi550a | Ud | Controlador de caudal de linha frigorífica, de 1 saída para gás R-410A, sistema ar-ar multi-split com caudal variável de refrigerante e recuperação de calor, para um máximo de 5 unidades interiores funcionando no mesmo modo, modelo PFD1124-E "MITSUBISHI HEAVY INDUSTRIES", com uma capacidade máxima de unidades interiores ligadas a jusante inferior a 11,2 kW, alimentação monofásica (230V/50Hz) desde a unidade interior ou desde um circuito de alimentação independente, com cabo de 3 fios e caixa de relés para comunicação com a unidade interior. (material) | 1.000 | 216543.10 | 216543.10 |
| mt42www090 | Ud | Kit de suportes para suspensão ao tecto, formado por quatro varões roscados de aço galvanizado, com as correspondentes buchas, porcas e anilhas. (material) | 1.000 | 3557.84 | 3557.84 |
| mo005 | h | Oficial de 1ª instalador de ar condicionado. (mão de obra) | 0.615 | 639.39 | 393.22 |
| mo104 | h | Ajudante de instalador de ar condicionado. (mão de obra) | 0.615 | 398.19 | 244.89 |
| % | % | Custos directos complementares | 2 % | 220739.05 | 4414.78 |
|  |  | Custos directos |  |  | 225153.83 |
