# Sistema centralizado de controlo Pack RadianT365

- Propriedade do ficheiro: CYPE INGENIEROS, S.A.
- Formato: FIEBDC-3/2002
- Âmbito geográfico: Cabo Verde
- Moeda: CVE
- Custos indirectos: 3.00 %
- IVA: 15.00 %

## I Instalações

### IB Sistemas de climatização

#### IBZ Sistema Airzone

**IBZ008** Ud Sistema centralizado de controlo Pack RadianT365.
Sistema de controlo de 2 zonas em instalações de aquecimento e arrefecimento por piso radiante, Pack RadianT365 AZRA6PBL C N VALC2 "AIRZONE", formado por uma central de sistema AZRA6RADIANT com controlo até 8 zonas de forma independente e algoritmo de controlo anti-condensação, um módulo de controlo de elementos radiantes AZRA6CM1VALC com comunicações através de bus de expansão do sistema, alimentação externa (fonte incluída), montagem em calha DIN, e com as seguintes funcionalidades: controlo de um máximo de 8 zonas e 20 cabeças termostáticas com fios através de relés de 10 A a 230 Vca, controlo do equipamento de produção através de dois relés de 10 A a 230 Vca, com uma entrada analógica para a sonda de temperatura de impulsão, um termostato principal Blueface AZRA6BLUEFACECB com ecrã táctil capacitivo de 3,5" a cores, de aço e vidro, ligação por cabo, montagem em superfície, cor branca, com leitura de temperatura ambiente e humidade relativa de zona, função Eco-Adapt (selecção do nível de eficiência energética do sistema), um termostato para as restantes zonas Lite AZRA6LITECN com ecrã de led, botões tácteis capacitivos, de aço e vidro, montagem em superfície, para controlo da activação e desactivação da zona, controlo da temperatura de setpoint, em intervalos de 1°C/2°F e leitura da temperatura ambiente e da humidade relativa de zona, com ligação por cabo, cor preto, cabo eléctrico AZX6CABLEBUS10, com condutor de cobre electrolítico recozido sem estanhar, de 2x0,5+2x0,22 mm² de secção e isolamento de PVC/A, cabeças termostáticas.
Inclui: Marcação. Colocação e fixação da central do sistema. Colocação e fixação dos acessórios. Colocação e fixação do tubo de protecção dos cabos. Colocação dos cabos. Ligação eléctrica.
Critério de medição de projecto: Número de unidades previstas, segundo documentação gráfica de Projecto.
Critério de medição de obra: Medir-se-á o número de unidades realmente executadas segundo especificações de Projecto.

| Código | Un | Descrição | Rendimento | Preço | Importância |
|---|---|---|---|---|---|
| mt42air400ak | Ud | Sistema de controlo de 2 zonas em instalações de aquecimento e arrefecimento por piso radiante, Pack RadianT365 AZRA6PBL C N VALC2 "AIRZONE", formado por uma central de sistema AZRA6RADIANT com controlo até 8 zonas de forma independente e algoritmo de controlo anti-condensação, um módulo de controlo de elementos radiantes AZRA6CM1VALC com comunicações através de bus de expansão do sistema, alimentação externa (fonte incluída), montagem em calha DIN, e com as seguintes funcionalidades: controlo de um máximo de 8 zonas e 20 cabeças termostáticas com fios através de relés de 10 A a 230 Vca, controlo do equipamento de produção através de dois relés de 10 A a 230 Vca, com uma entrada analógica para a sonda de temperatura de impulsão, um termostato principal Blueface AZRA6BLUEFACECB com ecrã táctil capacitivo de 3,5" a cores, de aço e vidro, ligação por cabo, montagem em superfície, cor branca, com leitura de temperatura ambiente e humidade relativa de zona, função Eco-Adapt (selecção do nível de eficiência energética do sistema), um termostato para as restantes zonas Lite AZRA6LITECN com ecrã de led, botões tácteis capacitivos, de aço e vidro, montagem em superfície, para controlo da activação e desactivação da zona, controlo da temperatura de setpoint, em intervalos de 1°C/2°F e leitura da temperatura ambiente e da humidade relativa de zona, com ligação por cabo, cor preto, cabo eléctrico AZX6CABLEBUS10, com condutor de cobre electrolítico recozido sem estanhar, de 2x0,5+2x0,22 mm² de secção e isolamento de PVC/A. (material) | 1.000 | 87652.24 | 87652.24 |
| mo005 | h | Oficial de 1ª instalador de ar condicionado. (mão de obra) | 0.248 | 639.39 | 158.57 |
| mo104 | h | Ajudante de instalador de ar condicionado. (mão de obra) | 0.198 | 398.19 | 78.84 |
| % | % | Custos directos complementares | 2 % | 87889.65 | 1757.79 |
|  |  | Custos directos |  |  | 89647.44 |
