# Difusor com comporta motorizada para regulação de caudal

- Propriedade do ficheiro: CYPE INGENIEROS, S.A.
- Formato: FIEBDC-3/2002
- Âmbito geográfico: Cabo Verde
- Moeda: CVE
- Custos indirectos: 3.00 %
- IVA: 15.00 %

## I Instalações

### IB Sistemas de climatização

#### IBZ Sistema Airzone

**IBZ015** Ud Difusor com comporta motorizada para regulação de caudal.
Difusor quadrado de alumínio extrudido, anodizado cor prata, com plenum de chapa galvanizada para ligação lateral a tubo flexível, de 595x595x278 mm, com isolamento sonoro e comporta motorizada para regulação de caudal, DFCU225APAM "AIRZONE", motorização com alimentação a 12 Vcc por cabo.
Inclui: Marcação. Colocação e fixação. Colocação e fixação do plenum no tecto. Fixação do difusor ao plenum. Ligação.
Critério de medição de projecto: Número de unidades previstas, segundo documentação gráfica de Projecto.
Critério de medição de obra: Medir-se-á o número de unidades realmente executadas segundo especificações de Projecto.

| Código | Un | Descrição | Rendimento | Preço | Importância |
|---|---|---|---|---|---|
| mt42air101b | Ud | Difusor quadrado de alumínio extrudido, anodizado cor prata, com plenum de chapa galvanizada para ligação lateral a tubo flexível, de 595x595x278 mm, com isolamento sonoro e comporta motorizada para regulação de caudal, DFCU225APAM "AIRZONE", motorização com alimentação a 12 Vcc por cabo. (material) | 1.000 | 26198.64 | 26198.64 |
| mo005 | h | Oficial de 1ª instalador de ar condicionado. (mão de obra) | 0.294 | 639.39 | 187.98 |
| mo104 | h | Ajudante de instalador de ar condicionado. (mão de obra) | 0.235 | 398.19 | 93.57 |
| % | % | Custos directos complementares | 2 % | 26480.19 | 529.60 |
|  |  | Custos directos |  |  | 27009.79 |
