# Comporta de conduta, motorizada, para regulação de caudal

- Propriedade do ficheiro: CYPE INGENIEROS, S.A.
- Formato: FIEBDC-3/2002
- Âmbito geográfico: Cabo Verde
- Moeda: CVE
- Custos indirectos: 3.00 %
- IVA: 15.00 %

## I Instalações

### IB Sistemas de climatização

#### IBZ Sistema Airzone

**IBZ020** Ud Comporta de conduta, motorizada, para regulação de caudal.
Comporta rectangular de conduta, motorizada, para regulação de caudal, corpo de alumínio, de 150x75 mm, CPRC0150075MTE "AIRZONE", com lâminas e aro de reforço de alumínio, borracha de estanquidade de PVC e juntas do aro de reforço e rodas dentadas de poliamida, motorização com alimentação a 12 Vcc por cabo.
Inclui: Marcação. Colocação e fixação. Ligação.
Critério de medição de projecto: Número de unidades previstas, segundo documentação gráfica de Projecto.
Critério de medição de obra: Medir-se-á o número de unidades realmente executadas segundo especificações de Projecto.

| Código | Un | Descrição | Rendimento | Preço | Importância |
|---|---|---|---|---|---|
| mt42air800aa1 | Ud | Comporta rectangular de conduta, motorizada, para regulação de caudal, corpo de alumínio, de 150x75 mm, CPRC0150075MTE "AIRZONE", com lâminas e aro de reforço de alumínio, borracha de estanquidade de PVC e juntas do aro de reforço e rodas dentadas de poliamida, motorização com alimentação a 12 Vcc por cabo. (material) | 1.000 | 22802.53 | 22802.53 |
| mo005 | h | Oficial de 1ª instalador de ar condicionado. (mão de obra) | 0.250 | 639.39 | 159.85 |
| mo104 | h | Ajudante de instalador de ar condicionado. (mão de obra) | 0.200 | 398.19 | 79.64 |
| % | % | Custos directos complementares | 2 % | 23042.02 | 460.84 |
|  |  | Custos directos |  |  | 23502.86 |
