# Sistema de controlo e purificação do ar AirQ

- Propriedade do ficheiro: CYPE INGENIEROS, S.A.
- Formato: FIEBDC-3/2002
- Âmbito geográfico: Cabo Verde
- Moeda: CVE
- Custos indirectos: 3.00 %
- IVA: 15.00 %

## I Instalações

### IB Sistemas de climatização

#### IBZ Sistema Airzone

**IBZ055** Ud Sistema de controlo e purificação do ar AirQ.
Pack AirQ Box - Aidoo Pro Fancoil - Blueface AZAIQPBMWSPFANB "AIRZONE", formado por: dispositivo para a purificação do ar através de ionização AirQ Box AZX6AIQBOXM, para montagem em conduta rígida, com 2 ionizadores e sensor da qualidade do ar, compatível com equipamentos de expansão directa e fan-coils de até 10 kW; interface para controlo do fan-coil Aidoo Pro Fancoil AZAI6WSPFAN através da App Airzone Aidoo para smartphones e tablets com ligação sem fios através de Wi-Fi Dual 2.4-5 GHz, da activação e desactivação, da temperatura de setpoint, do modo de funcionamento e da velocidade do ventilador, leitura de avisos e erros, programação horária, multiutilizador e multissessão, integração com Amazon Alexa e Google Assistant para controlo por voz, comunicações com outros sistemas de controlo externo através da porta com protocolo de comunicação Modbus e BACnet MS/TP, alimentação monofásica a 230 V; e termostato inteligente Airzone Aidoo Pro Blueface Zero AZAI6BLUEZEROC, com ecrã táctil capacitivo de 3,5" a cores, de aço e vidro, ligação por cabo, montagem em superfície, cor branca, para controlo da temperatura, do modo de funcionamento e da velocidade do ventilador, com leitura de temperatura ambiente e humidade relativa de zona, controlo de etapas de configuração (ar, radiante ou combinado), função Eco-Adapt (selecção do nível de eficiência energética do sistema), função Sleep, programações horárias das temperaturas de zona e de modo, informação de consumo, acesso remoto a outras zonas do sistema, informação climática e do consumo da máquina e 6 idiomas disponíveis (espanhol, inglês, francês, italiano, alemão e português).
Inclui: Marcação. Colocação e fixação. Ligação.
Critério de medição de projecto: Número de unidades previstas, segundo documentação gráfica de Projecto.
Critério de medição de obra: Medir-se-á o número de unidades realmente executadas segundo especificações de Projecto.

| Código | Un | Descrição | Rendimento | Preço | Importância |
|---|---|---|---|---|---|
| mt42air755a | Ud | Pack AirQ Box - Aidoo Pro Fancoil - Blueface AZAIQPBMWSPFANB "AIRZONE", formado por: dispositivo para a purificação do ar através de ionização AirQ Box AZX6AIQBOXM, para montagem em conduta rígida, com 2 ionizadores e sensor da qualidade do ar, compatível com equipamentos de expansão directa e fan-coils de até 10 kW; interface para controlo do fan-coil Aidoo Pro Fancoil AZAI6WSPFAN através da App Airzone Aidoo para smartphones e tablets com ligação sem fios através de Wi-Fi Dual 2.4-5 GHz, da activação e desactivação, da temperatura de setpoint, do modo de funcionamento e da velocidade do ventilador, leitura de avisos e erros, programação horária, multiutilizador e multissessão, integração com Amazon Alexa e Google Assistant para controlo por voz, comunicações com outros sistemas de controlo externo através da porta com protocolo de comunicação Modbus e BACnet MS/TP, alimentação monofásica a 230 V; e termostato inteligente Airzone Aidoo Pro Blueface Zero AZAI6BLUEZEROC, com ecrã táctil capacitivo de 3,5" a cores, de aço e vidro, ligação por cabo, montagem em superfície, cor branca, para controlo da temperatura, do modo de funcionamento e da velocidade do ventilador, com leitura de temperatura ambiente e humidade relativa de zona, controlo de etapas de configuração (ar, radiante ou combinado), função Eco-Adapt (selecção do nível de eficiência energética do sistema), função Sleep, programações horárias das temperaturas de zona e de modo, informação de consumo, acesso remoto a outras zonas do sistema, informação climática e do consumo da máquina e 6 idiomas disponíveis (espanhol, inglês, francês, italiano, alemão e português). (material) | 1.000 | 125810.21 | 125810.21 |
| mo005 | h | Oficial de 1ª instalador de ar condicionado. (mão de obra) | 0.372 | 644.41 | 239.72 |
| mo104 | h | Ajudante de instalador de ar condicionado. (mão de obra) | 0.248 | 401.31 | 99.52 |
| % | % | Custos directos complementares | 2 % | 126149.45 | 2522.99 |
|  |  | Custos directos |  |  | 128672.44 |
