# Válvula de pé

- Propriedade do ficheiro: CYPE INGENIEROS, S.A.
- Formato: FIEBDC-3/2002
- Âmbito geográfico: Cabo Verde
- Moeda: CVE
- Custos indirectos: 3.00 %
- IVA: 15.00 %

## I Instalações

### IC Aquecimento, arrefecimento, climatização e A.Q.S.

#### ICD Combustível líquido

**ICD130** Ud Válvula de pé.
Válvula de pé de dupla bola, de latão, para enroscar, de 3/8". Totalmente montada, ligada e testada.
Inclui: Marcação. Ligação da válvula de pé.
Critério de medição de projecto: Número de unidades previstas, segundo documentação gráfica de Projecto.
Critério de medição de obra: Medir-se-á o número de unidades realmente executadas segundo especificações de Projecto.

| Código | Un | Descrição | Rendimento | Preço | Importância |
|---|---|---|---|---|---|
| mt38dep007a | Ud | Válvula de pé de dupla bola, de latão, para enroscar, de 3/8", com bolas de aço inoxidável. (material) | 1.000 | 507.17 | 507.17 |
| mo004 | h | Oficial de 1ª instalador de aquecimento. (mão de obra) | 0.126 | 644.41 | 81.20 |
| mo103 | h | Ajudante de instalador de aquecimento. (mão de obra) | 0.126 | 401.31 | 50.57 |
| % | % | Custos directos complementares | 2 % | 638.94 | 12.78 |
|  |  | Custos directos |  |  | 651.72 |
