# Contador de gasóleo

- Propriedade do ficheiro: CYPE INGENIEROS, S.A.
- Formato: FIEBDC-3/2002
- Âmbito geográfico: Cabo Verde
- Moeda: CVE
- Custos indirectos: 3.00 %
- IVA: 15.00 %

## I Instalações

### IC Aquecimento, arrefecimento, climatização e A.Q.S.

#### ICD Combustível líquido

**ICD170** Ud Contador de gasóleo.
Contador de gasóleo, para enroscar, de 1/2" de diâmetro nominal, caudal máximo de 600 l/h e temperatura máxima do líquido conduzido 130°C. Inclusive elementos de montagem e outros acessórios necessários para o seu correcto funcionamento. Totalmente montado, ligado e testado.
Inclui: Marcação. Colocação do contador. Ligação.
Critério de medição de projecto: Número de unidades previstas, segundo documentação gráfica de Projecto.
Critério de medição de obra: Medir-se-á o número de unidades realmente executadas segundo especificações de Projecto.

| Código | Un | Descrição | Rendimento | Preço | Importância |
|---|---|---|---|---|---|
| mt38sss200c | Ud | Contador de gasóleo, para enroscar, de 1/2" de diâmetro nominal, caudal máximo de 600 l/h e temperatura máxima do líquido conduzido 130°C, inclusive racores de ligação. (material) | 1.000 | 147423.41 | 147423.41 |
| mo004 | h | Oficial de 1ª instalador de aquecimento. (mão de obra) | 0.503 | 644.41 | 324.14 |
| % | % | Custos directos complementares | 2 % | 147747.55 | 2954.95 |
|  |  | Custos directos |  |  | 150702.50 |
