# Equipamento de protecção catódica, para depósito de combustível líquido, enterrado, de chapa de aço

- Propriedade do ficheiro: CYPE INGENIEROS, S.A.
- Formato: FIEBDC-3/2002
- Âmbito geográfico: Cabo Verde
- Moeda: CVE
- Custos indirectos: 3.00 %
- IVA: 15.00 %

## I Instalações

### IC Aquecimento, arrefecimento, climatização e A.Q.S.

#### ICD Combustível líquido

**ICD112** Ud Equipamento de protecção catódica, para depósito de combustível líquido, enterrado, de chapa de aço.
Equipamento de protecção catódica formado por 10 ânodos de sacrifício e cabo de ligação com terminais, para depósito de combustível líquido, enterrado, de chapa de aço, com uma capacidade de 1000 litros. Incluindo caixa de ligações e suporte. Totalmente montado, ligado e testado.
Inclui: Marcação. Montagem da protecção catódica. Ligação.
Critério de medição de projecto: Número de unidades previstas, segundo documentação gráfica de Projecto.
Critério de medição de obra: Medir-se-á o número de unidades realmente executadas segundo especificações de Projecto.

| Código | Un | Descrição | Rendimento | Preço | Importância |
|---|---|---|---|---|---|
| mt38dep999a | Ud | Equipamento de protecção catódica formado por 10 ânodos de sacrifício e cabo de ligação com terminais, para depósito de combustível líquido, enterrado, de chapa de aço, com uma capacidade de 1000 litros. (material) | 1.000 | 47387.96 | 47387.96 |
| mo004 | h | Oficial de 1ª instalador de aquecimento. (mão de obra) | 1.081 | 644.41 | 696.61 |
| mo103 | h | Ajudante de instalador de aquecimento. (mão de obra) | 1.081 | 401.31 | 433.82 |
| % | % | Custos directos complementares | 2 % | 48518.39 | 970.37 |
|  |  | Custos directos |  |  | 49488.76 |
