# Conduta de ventilação para depósito de combustível líquido

- Propriedade do ficheiro: CYPE INGENIEROS, S.A.
- Formato: FIEBDC-3/2002
- Âmbito geográfico: Cabo Verde
- Moeda: CVE
- Custos indirectos: 3.00 %
- IVA: 15.00 %

## I Instalações

### IC Aquecimento, arrefecimento, climatização e A.Q.S.

#### ICD Combustível líquido

**ICD116** m Conduta de ventilação para depósito de combustível líquido.
Conduta de ventilação para depósito de combustível líquido, colocada superficialmente e fixada ao paramento, formada por tubo de aço preto, com soldadura longitudinal por resistência eléctrica, série M, de 1 1/2" DN 40 mm de diâmetro e 3,2 mm de espessura. Incluindo material auxiliar para montagem e fixação, acessórios e peças especiais colocados através de soldadura eléctrica, e raspagem e limpeza de óxidos, demão de primário antioxidante de pelo menos 50 microns de espessura. Totalmente montada, ligada e testada.
Inclui: Marcação. Raspagem e limpeza de óxidos. Aplicação de primário antioxidante. Colocação e fixação de tubos, acessórios e peças especiais.
Critério de medição de projecto: Comprimento medido segundo documentação gráfica de Projecto.
Critério de medição de obra: Medir-se-á o comprimento realmente executado segundo especificações de Projecto.

| Código | Un | Descrição | Rendimento | Preço | Importância |
|---|---|---|---|---|---|
| mt08tan330f | Ud | Material auxiliar para montagem e fixação das tubagens de aço, de 1 1/2" DN 40 mm. (material) | 1.000 | 123.25 | 123.25 |
| mt08tan010fc | m | Tubo de aço preto, com soldadura longitudinal por resistência eléctrica, série M, de 1 1/2" DN 40 mm de diâmetro e 3,2 mm de espessura, segundo NP EN 10255, com o preço incrementado em 10% relativamente a acessórios e peças especiais. (material) | 1.000 | 1124.99 | 1124.99 |
| mt27pfi030 | kg | Primário antioxidante com poliuretano. (material) | 0.019 | 1512.08 | 28.73 |
| mo004 | h | Oficial de 1ª instalador de aquecimento. (mão de obra) | 0.503 | 639.39 | 321.61 |
| mo103 | h | Ajudante de instalador de aquecimento. (mão de obra) | 0.503 | 398.19 | 200.29 |
| % | % | Custos directos complementares | 2 % | 1798.87 | 35.98 |
|  |  | Custos directos |  |  | 1834.85 |
