# Bateria eléctrica

- Propriedade do ficheiro: CYPE INGENIEROS, S.A.
- Formato: FIEBDC-3/2002
- Âmbito geográfico: Cabo Verde
- Moeda: CVE
- Custos indirectos: 3.00 %
- IVA: 15.00 %

## I Instalações

### IC Aquecimento, arrefecimento, climatização e A.Q.S.

#### ICM Emissores de calor eléctricos

**ICM030** Ud Bateria eléctrica.
Bateria de aquecimento eléctrica de 125 mm de diâmetro, potência calorífica de 0,5 kW, para alimentação monofásica a 230 V e 50 Hz de frequência, formada por corpo de chapa de aço galvanizado com pescoço de ligação à conduta com junta perimetral, resistência blindada de aço inoxidável, caixa de bornes grau de protecção IP40, interruptor térmico com rearme automático e interruptor térmico com rearme manual.
Inclui: Marcação. Montagem sobre a conduta. Ligação e verificação do seu correcto funcionamento.
Critério de medição de projecto: Número de unidades previstas, segundo documentação gráfica de Projecto.
Critério de medição de obra: Medir-se-á o número de unidades realmente executadas segundo especificações de Projecto.

| Código | Un | Descrição | Rendimento | Preço | Importância |
|---|---|---|---|---|---|
| mt42ald420aaa | Ud | Bateria de aquecimento eléctrica de 125 mm de diâmetro, potência calorífica de 0,5 kW, para alimentação monofásica a 230 V e 50 Hz de frequência, formada por corpo de chapa de aço galvanizado com pescoço de ligação à conduta com junta perimetral, resistência blindada de aço inoxidável, caixa de bornes grau de protecção IP40, interruptor térmico com rearme automático e interruptor térmico com rearme manual. (material) | 1.000 | 40097.51 | 40097.51 |
| mo004 | h | Oficial de 1ª instalador de aquecimento. (mão de obra) | 0.184 | 644.41 | 118.57 |
| mo103 | h | Ajudante de instalador de aquecimento. (mão de obra) | 0.184 | 401.31 | 73.84 |
| % | % | Custos directos complementares | 2 % | 40289.92 | 805.80 |
|  |  | Custos directos |  |  | 41095.72 |
