# Chaminé individual concêntrica de parede dupla de aço inoxidável

- Propriedade do ficheiro: CYPE INGENIEROS, S.A.
- Formato: FIEBDC-3/2002
- Âmbito geográfico: Cabo Verde
- Moeda: CVE
- Custos indirectos: 3.00 %
- IVA: 15.00 %

## I Instalações

### IC Aquecimento, arrefecimento, climatização e A.Q.S.

#### ICO Sistemas de evacuação dos produtos da combustão

**ICO120** m Chaminé individual concêntrica de parede dupla de aço inoxidável.
Chaminé modular concêntrica, metálica, formada por tubo de parede dupla com junta de estanquidade, de 80/125 mm de diâmetro, composto por parede interior de aço inoxidável AISI 316L e parede exterior de aço inoxidável AISI 304, com junta de estanquidade de silicone, temperatura máxima de 200°C, pressão de trabalho até 200 Pa, para evacuação dos produtos da combustão e admissão de ar comburente, do equipamento de aquecimento com câmara de combustão estanque, a gás ou a gasóleo. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din081a | Ud | Material auxiliar para montagem e fixação dos tubos de parede dupla com junta de estanquidade, de 80/125 mm de diâmetro. (material) | 1.000 | 1188.37 | 1188.37 |
| mt20din080an | m | Tubo de parede dupla com junta de estanquidade, de 80/125 mm de diâmetro, composto por parede interior de aço inoxidável AISI 316L e parede exterior de aço inoxidável AISI 304, com junta de estanquidade de silicone, temperatura máxima de 200°C, pressão de trabalho até 200 Pa, segundo NP EN 1856-1, com o preço incrementado em 65% relativamente a acessórios, peças especiais e módulos finais. (material) | 1.000 | 32680.24 | 32680.24 |
| mo004 | h | Oficial de 1ª instalador de aquecimento. (mão de obra) | 0.384 | 639.39 | 245.53 |
| mo103 | h | Ajudante de instalador de aquecimento. (mão de obra) | 0.384 | 398.19 | 152.90 |
| % | % | Custos directos complementares | 2 % | 34267.04 | 685.34 |
|  |  | Custos directos |  |  | 34952.38 |
