# Ponto de esvaziamento

- Propriedade do ficheiro: CYPE INGENIEROS, S.A.
- Formato: FIEBDC-3/2002
- Âmbito geográfico: Cabo Verde
- Moeda: CVE
- Custos indirectos: 3.00 %
- IVA: 15.00 %

## I Instalações

### IC Aquecimento, arrefecimento, climatização e A.Q.S.

#### ICS Sistemas de condução de água

**ICS015** Ud Ponto de esvaziamento.
Ponto de esvaziamento de rede de distribuição de água, para sistema de aquecimento, formado por 2 m de tubo de polietileno reticulado (PE-Xa), com barreira de oxigénio (EVOH), de 20 mm de diâmetro exterior e 2 mm de espessura, PN=6 atm, fornecido em rolos, colocado superficialmente e válvula de corte. Inclusive material auxiliar para montagem e fixação, acessórios e peças especiais.
Inclui: Marcação. Colocação e fixação.
Critério de medição de projecto: Número de unidades previstas, segundo documentação gráfica de Projecto.
Critério de medição de obra: Medir-se-á o número de unidades realmente executadas segundo especificações de Projecto.

| Código | Un | Descrição | Rendimento | Preço | Importância |
|---|---|---|---|---|---|
| mt37tpu413b | Ud | Material auxiliar para montagem e fixação das tubagens de polietileno reticulado (PE-Xa) com barreira de oxigénio (EVOH), de 20 mm de diâmetro exterior. (material) | 2.000 | 28.28 | 56.56 |
| mt37tpu013pe | m | Tubo de polietileno reticulado (PE-Xa), com barreira de oxigénio (EVOH), de 20 mm de diâmetro exterior e 2 mm de espessura, PN=6 atm, fornecido em rolos, segundo NP EN ISO 15875-2, com o preço incrementado em 20% relativamente a acessórios e peças especiais. (material) | 2.000 | 678.64 | 1357.28 |
| mt37sve010c | Ud | Válvula de esfera de latão niquelado para enroscar de 3/4". (material) | 1.000 | 1193.42 | 1193.42 |
| op00ato010 |  | Aparafusadora. | 1.000 | 0.00 | 0.00 |
| op00mar010 |  | Martelo. | 1.000 | 0.00 | 0.00 |
| op00tal010 |  | Berbequim. | 1.000 | 0.00 | 0.00 |
| mo004 | h | Oficial de 1ª instalador de aquecimento. (mão de obra) | 0.211 | 644.41 | 135.97 |
| mo103 | h | Ajudante de instalador de aquecimento. (mão de obra) | 0.211 | 401.31 | 84.68 |
| % | % | Custos directos complementares | 2 % | 2827.91 | 56.56 |
|  |  | Custos directos |  |  | 2884.47 |
