# Unidade de tratamento de ar (UTA) a quatro tubos, com bateria de água fria e bateria de água quente

- Propriedade do ficheiro: CYPE INGENIEROS, S.A.
- Formato: FIEBDC-3/2002
- Âmbito geográfico: Cabo Verde
- Moeda: CVE
- Custos indirectos: 3.00 %
- IVA: 15.00 %

## I Instalações

### IC Aquecimento, arrefecimento, climatização e A.Q.S.

#### ICT Unidades de tratamento de ar (UTAs)

**ICT100** Ud Unidade de tratamento de ar (UTA) a quatro tubos, com bateria de água fria e bateria de água quente.
Unidade de tratamento de ar, modelo TKM-50/1 "TROX", tamanho 1, formada por caixilho autoportante de chapa de aço galvanizado pintado com esquinas de alumínio injectado e junta de estanquidade perimetral, painéis e portas de tipo sandwich de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. Totalmente montada, ligada e colocada em funcionamento pela empresa instaladora para a verificação do seu correcto funcionamento.
Inclui: Implantação da unidade. Colocação e fixação da unidade. Ligação com as redes de abastecimento de água, eléctrica, de recolha de condensados, e de condutas. Colocação em funcionamento.
Critério de medição de projecto: Número de unidades previstas, segundo documentação gráfica de Projecto.
Critério de medição de obra: Medir-se-á o número de unidades realmente executadas segundo especificações de Projecto.

| Código | Un | Descrição | Rendimento | Preço | Importância |
|---|---|---|---|---|---|
| mt42trx551bbcjd | Ud | Unidade de tratamento de ar, modelo TKM-50/1 "TROX", tamanho 1, formada por caixilho autoportante de chapa de aço galvanizado pintado com esquinas de alumínio injectado e junta de estanquidade perimetral, painéis e portas de tipo sandwich de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. (material) | 1.000 | 706007.66 | 706007.66 |
| mo005 | h | Oficial de 1ª instalador de ar condicionado. (mão de obra) | 1.043 | 672.75 | 701.68 |
| mo104 | h | Ajudante de instalador de ar condicionado. (mão de obra) | 1.043 | 418.91 | 436.92 |
| % | % | Custos directos complementares | 2 % | 707146.26 | 14142.93 |
|  |  | Custos directos |  |  | 721289.19 |
