# Unidade ar-água, bomba de calor aerotérmica, para aquecimento

- Propriedade do ficheiro: CYPE INGENIEROS, S.A.
- Formato: FIEBDC-3/2002
- Âmbito geográfico: Cabo Verde
- Moeda: CVE
- Custos indirectos: 3.00 %
- IVA: 15.00 %

## I Instalações

### IC Aquecimento, arrefecimento, climatização e A.Q.S.

#### ICV Unidades centrais para aquecimento, arrefecimento, climatização e A.Q.S.

**ICV045** Ud Unidade ar-água, bomba de calor aerotérmica, para aquecimento.
Bomba de calor aerotérmica, ar-água, para aquecimento, para gás R-32, com compressor swing, alimentação monofásica (230V/50Hz), potência calorífica 9 kW, e consumo eléctrico 2,43 kW, com temperatura de bolbo seco do ar exterior 7°C e temperatura de saída da água 45°C, potência calorífica 9 kW, COP 4,91 e consumo eléctrico 1,91 kW, com temperatura de bolbo seco do ar exterior 7°C e temperatura de saída da água 35°C, dimensões 870x1378x460 mm, diâmetro de ligação das tubagens de água 1". Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai322a | Ud | Bomba de calor aerotérmica, ar-água, para aquecimento, para gás R-32, com compressor swing, alimentação monofásica (230V/50Hz), potência calorífica 9 kW, e consumo eléctrico 2,43 kW, com temperatura de bolbo seco do ar exterior 7°C e temperatura de saída da água 45°C, potência calorífica 9 kW, COP 4,91 e consumo eléctrico 1,91 kW, com temperatura de bolbo seco do ar exterior 7°C e temperatura de saída da água 35°C, dimensões 870x1378x460 mm, diâmetro de ligação das tubagens de água 1". (material) | 1.000 | 1120392.98 | 1120392.98 |
| mt37sve010d | Ud | Válvula de esfera de latão niquelado para enroscar de 1". (material) | 2.000 | 1985.86 | 3971.72 |
| mt42www080 | Ud | Kit de amortecedores anti-vibração de pavimento, formado por quatro amortecedores de borracha, com os correspondentes parafusos, porcas e anilhas. (material) | 1.000 | 1307.12 | 1307.12 |
| % | % | Custos directos complementares | 2 % | 1125671.82 | 22513.44 |
|  |  | Custos directos |  |  | 1148185.26 |
