# Unidade autónoma ar-ar compacta de cobertura (rooftop)

- Propriedade do ficheiro: CYPE INGENIEROS, S.A.
- Formato: FIEBDC-3/2002
- Âmbito geográfico: Cabo Verde
- Moeda: CVE
- Custos indirectos: 3.00 %
- IVA: 15.00 %

## I Instalações

### IC Aquecimento, arrefecimento, climatização e A.Q.S.

#### ICV Unidades centrais para aquecimento, arrefecimento, climatização e A.Q.S.

**ICV100** Ud Unidade autónoma ar-ar compacta de cobertura (rooftop).
Equipamento autónomo bomba de calor reversível ar-ar compacto de cobertura (rooftop), de 2400x1400x1497 mm, potência frigorífica total nominal 21,9 kW (temperatura de bolbo seco de ar interior 27°C, temperatura de bolbo seco do ar exterior 35°C), potência frigorífica sensível nominal 15,9 kW (temperatura de bolbo húmido de ar interior 19°C, temperatura de bolbo seco do ar exterior 35°C), potência calorífica nominal 22,3 kW (temperatura de bolbo seco de ar interior 20°C, temperatura de bolbo húmido do ar exterior 6°C), EER 2,9, COP 3,5, potência sonora 75 dBA, montagem (admissão de ar exterior com comporta sem motorizar), para gás R-410A, equipado com envolvente de chapa de aço galvanizado com isolamento térmico de 10 mm de espessura, circuito exterior com 1 ventilador axial com motor estanque classe F e grau de protecção IP54 e bateria de tubos de cobre e asas de alumínio, circuito interior com 1 ventilador centrífugo com 1 turbina com motor eléctrico de 0,75 kW, filtros de ar reutilizáveis (pré-filtro G4), bateria de tubos de cobre e asas de alumínio, bandeja de recolha de condensados e válvulas de expansão termostáticas, circuito frigorífico com 1 compressor hermético de tipo scroll, protecções, quadro eléctrico e regulação electrónica com microprocessador. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42rtc010raaa | Ud | Equipamento autónomo bomba de calor reversível ar-ar compacto de cobertura (rooftop), de 2400x1400x1497 mm, potência frigorífica total nominal 21,9 kW (temperatura de bolbo seco de ar interior 27°C, temperatura de bolbo seco do ar exterior 35°C), potência frigorífica sensível nominal 15,9 kW (temperatura de bolbo húmido de ar interior 19°C, temperatura de bolbo seco do ar exterior 35°C), potência calorífica nominal 22,3 kW (temperatura de bolbo seco de ar interior 20°C, temperatura de bolbo húmido do ar exterior 6°C), EER 2,9, COP 3,5, potência sonora 75 dBA, montagem (admissão de ar exterior com comporta sem motorizar), para gás R-410A, equipado com envolvente de chapa de aço galvanizado com isolamento térmico de 10 mm de espessura, circuito exterior com 1 ventilador axial com motor estanque classe F e grau de protecção IP54 e bateria de tubos de cobre e asas de alumínio, circuito interior com 1 ventilador centrífugo com 1 turbina com motor eléctrico de 0,75 kW, filtros de ar reutilizáveis (pré-filtro G4), bateria de tubos de cobre e asas de alumínio, bandeja de recolha de condensados e válvulas de expansão termostáticas, circuito frigorífico com 1 compressor hermético de tipo scroll, protecções, quadro eléctrico e regulação electrónica com microprocessador. (material) | 1.000 | 1278905.66 | 1278905.66 |
| mo005 | h | Oficial de 1ª instalador de ar condicionado. (mão de obra) | 1.587 | 672.75 | 1067.65 |
| mo104 | h | Ajudante de instalador de ar condicionado. (mão de obra) | 1.587 | 418.91 | 664.81 |
| % | % | Custos directos complementares | 2 % | 1280638.12 | 25612.76 |
|  |  | Custos directos |  |  | 1306250.88 |
