# Barreira de microondas para exterior

- Propriedade do ficheiro: CYPE INGENIEROS, S.A.
- Formato: FIEBDC-3/2002
- Âmbito geográfico: Cabo Verde
- Moeda: CVE
- Custos indirectos: 3.00 %
- IVA: 15.00 %

## I Instalações

### ID Segurança

#### IDB Barreiras

**IDB100** Ud Barreira de microondas para exterior.
Barreira de microondas para exterior, formada por emissor e receptor, alcance máximo de 180 m de comprimento por 6 m de largura.
Inclui: Marcação. Fixação à superfície suporte. Montagem, ligação e verificação do seu correcto funcionamento.
Critério de medição de projecto: Número de unidades previstas, segundo documentação gráfica de Projecto.
Critério de medição de obra: Medir-se-á o número de unidades realmente executadas segundo especificações de Projecto.

| Código | Un | Descrição | Rendimento | Preço | Importância |
|---|---|---|---|---|---|
| mt41ing030 | Ud | Barreira de microondas para exterior, formada por emissor e receptor, alcance máximo de 180 m de comprimento por 6 m de largura, com alimentação a 12 Vcc ou 18 Vca, espaço para bateria de 12 V e 1,9 Ah, 4 canais de modulação e protecção anti-desmontagem. (material) | 1.000 | 166879.49 | 166879.49 |
| mo006 | h | Oficial de 1ª instalador de redes e equipamentos de detecção e segurança. (mão de obra) | 0.308 | 644.41 | 198.48 |
| mo105 | h | Ajudante de instalador de redes e equipamentos de detecção e segurança. (mão de obra) | 0.308 | 401.31 | 123.60 |
| % | % | Custos directos complementares | 2 % | 167201.57 | 3344.03 |
|  |  | Custos directos |  |  | 170545.60 |
