# Manga para cabos

- Propriedade do ficheiro: CYPE INGENIEROS, S.A.
- Formato: FIEBDC-3/2002
- Âmbito geográfico: Cabo Verde
- Moeda: CVE
- Custos indirectos: 3.00 %
- IVA: 15.00 %

## I Instalações

### ID Segurança

#### IDC Cabos

**IDC010** m Manga para cabos.
Manga blindada para cabos de 6x0,22+2x0,75 mm², livre de halogéneos, reacção ao fogo classe Dca segundo NP EN 50575.
Inclui: Marcação do traçado da manga. Extensão da manga. Ligação e verificação do seu correcto funcionamento.
Critério de medição de projecto: Comprimento medido segundo documentação gráfica de Projecto.
Critério de medição de obra: Medir-se-á o comprimento realmente executado segundo especificações de Projecto.

| Código | Un | Descrição | Rendimento | Preço | Importância |
|---|---|---|---|---|---|
| mt41ing050v | m | Manga blindada para cabos de 6x0,22+2x0,75 mm², livre de halogéneos, reacção ao fogo classe Dca segundo NP EN 50575. (material) | 1.000 | 71.32 | 71.32 |
| mo006 | h | Oficial de 1ª instalador de redes e equipamentos de detecção e segurança. (mão de obra) | 0.019 | 644.41 | 12.24 |
| mo105 | h | Ajudante de instalador de redes e equipamentos de detecção e segurança. (mão de obra) | 0.019 | 401.31 | 7.62 |
| % | % | Custos directos complementares | 2 % | 91.18 | 1.82 |
|  |  | Custos directos |  |  | 93.00 |
