# Contacto magnético de grande potência

- Propriedade do ficheiro: CYPE INGENIEROS, S.A.
- Formato: FIEBDC-3/2002
- Âmbito geográfico: Cabo Verde
- Moeda: CVE
- Custos indirectos: 3.00 %
- IVA: 15.00 %

## I Instalações

### ID Segurança

#### IDG Contactos magnéticos

**IDG020** Ud Contacto magnético de grande potência.
Contacto magnético de grande potência, abertura máxima da porta ou janela para activar o contacto 75 mm, com carcaça de alumínio, protecção anti-abertura e contacto normalmente encerrado. Instalação em porta ou janela. Inclusive elementos de fixação.
Inclui: Marcação da localização. Fixação à superfície suporte. Ligação e verificação do seu correcto funcionamento.
Critério de medição de projecto: Número de unidades previstas, segundo documentação gráfica de Projecto.
Critério de medição de obra: Medir-se-á o número de unidades realmente executadas segundo especificações de Projecto.

| Código | Un | Descrição | Rendimento | Preço | Importância |
|---|---|---|---|---|---|
| mt41ing160a | Ud | Contacto magnético de grande potência, abertura máxima da porta ou janela para activar o contacto 75 mm, com carcaça de alumínio, protecção anti-abertura e contacto normalmente encerrado, para instalar em portas e janelas. Inclusive elementos de fixação. (material) | 1.000 | 10618.71 | 10618.71 |
| mo006 | h | Oficial de 1ª instalador de redes e equipamentos de detecção e segurança. (mão de obra) | 0.247 | 644.41 | 159.17 |
| mo105 | h | Ajudante de instalador de redes e equipamentos de detecção e segurança. (mão de obra) | 0.247 | 401.31 | 99.12 |
| % | % | Custos directos complementares | 2 % | 10877.00 | 217.54 |
|  |  | Custos directos |  |  | 11094.54 |
