# Detector de inundação, autónomo

- Propriedade do ficheiro: CYPE INGENIEROS, S.A.
- Formato: FIEBDC-3/2002
- Âmbito geográfico: Cabo Verde
- Moeda: CVE
- Custos indirectos: 3.00 %
- IVA: 15.00 %

## I Instalações

### ID Segurança

#### IDI Detectores de inundação

**IDI100** Ud Detector de inundação, autónomo.
Detector de inundação, autónomo, para alimentação a 230 V, de 130x70x50 mm, com carcaça de ABS, leds que indicam o estado de funcionamento, sinal óptico intermitente em caso de alarme, relé com contactos livres de tensão, com possibilidade de ligar até 3 sondas de detecção de fugas de água. Inclusive elementos de fixação.
Critérios considerados na determinação do preço da unidade de obra: O preço não inclui a sonda de detecção de fugas de água.
Inclui: Colocação e fixação. Montagem, ligação e verificação do seu correcto funcionamento.
Critério de medição de projecto: Número de unidades previstas, segundo documentação gráfica de Projecto.
Critério de medição de obra: Medir-se-á o número de unidades realmente executadas segundo especificações de Projecto.

| Código | Un | Descrição | Rendimento | Preço | Importância |
|---|---|---|---|---|---|
| mt41die150a | Ud | Detector de inundação, autónomo, para alimentação a 230 V, de 130x70x50 mm, com carcaça de ABS, leds que indicam o estado de funcionamento, sinal óptico intermitente em caso de alarme, relé com contactos livres de tensão, com possibilidade de ligar até 3 sondas de detecção de fugas de água, com elementos de fixação. (material) | 1.000 | 7270.85 | 7270.85 |
| mo006 | h | Oficial de 1ª instalador de redes e equipamentos de detecção e segurança. (mão de obra) | 0.247 | 644.41 | 159.17 |
| mo105 | h | Ajudante de instalador de redes e equipamentos de detecção e segurança. (mão de obra) | 0.247 | 401.31 | 99.12 |
| % | % | Custos directos complementares | 2 % | 7529.14 | 150.58 |
|  |  | Custos directos |  |  | 7679.72 |
