# Sonda de detecção de fugas de água

- Propriedade do ficheiro: CYPE INGENIEROS, S.A.
- Formato: FIEBDC-3/2002
- Âmbito geográfico: Cabo Verde
- Moeda: CVE
- Custos indirectos: 3.00 %
- IVA: 15.00 %

## I Instalações

### ID Segurança

#### IDI Detectores de inundação

**IDI105** Ud Sonda de detecção de fugas de água.
Sonda de detecção de fugas de água, de 40x33x17 mm, com carcaça de ABS e placa de circuito impresso. Inclusive elementos de fixação.
Inclui: Colocação e fixação. Montagem, ligação e verificação do seu correcto funcionamento.
Critério de medição de projecto: Número de unidades previstas, segundo documentação gráfica de Projecto.
Critério de medição de obra: Medir-se-á o número de unidades realmente executadas segundo especificações de Projecto.

| Código | Un | Descrição | Rendimento | Preço | Importância |
|---|---|---|---|---|---|
| mt41die155a | Ud | Sonda de detecção de fugas de água, de 40x33x17 mm, com carcaça de ABS e placa de circuito impresso, com elementos de fixação. (material) | 1.000 | 1005.90 | 1005.90 |
| mo006 | h | Oficial de 1ª instalador de redes e equipamentos de detecção e segurança. (mão de obra) | 0.148 | 639.39 | 94.63 |
| mo105 | h | Ajudante de instalador de redes e equipamentos de detecção e segurança. (mão de obra) | 0.148 | 398.19 | 58.93 |
| % | % | Custos directos complementares | 2 % | 1159.46 | 23.19 |
|  |  | Custos directos |  |  | 1182.65 |
