# Sirene para interior

- Propriedade do ficheiro: CYPE INGENIEROS, S.A.
- Formato: FIEBDC-3/2002
- Âmbito geográfico: Cabo Verde
- Moeda: CVE
- Custos indirectos: 3.00 %
- IVA: 15.00 %

## I Instalações

### ID Segurança

#### IDS Sirenes

**IDS010** Ud Sirene para interior.
Sirene piezoeléctrica, pressão acústica de 101 dBA a 1 m de distância, de 155x114x44 mm, com protecção anti-abertura e alimentação a 12 V. Instalação em paramento interior. Inclusive elementos de fixação.
Inclui: Marcação. Fixação ao paramento. Montagem, ligação e verificação do seu correcto funcionamento.
Critério de medição de projecto: Número de unidades previstas, segundo documentação gráfica de Projecto.
Critério de medição de obra: Medir-se-á o número de unidades realmente executadas segundo especificações de Projecto.

| Código | Un | Descrição | Rendimento | Preço | Importância |
|---|---|---|---|---|---|
| mt41ing410a | Ud | Sirene piezoeléctrica, pressão acústica de 101 dBA a 1 m de distância, de 155x114x44 mm, com protecção anti-abertura e alimentação a 12 V, para instalar em paramento interior. Inclusive elementos de fixação. (material) | 1.000 | 4706.06 | 4706.06 |
| mo006 | h | Oficial de 1ª instalador de redes e equipamentos de detecção e segurança. (mão de obra) | 0.308 | 639.39 | 196.93 |
| mo105 | h | Ajudante de instalador de redes e equipamentos de detecção e segurança. (mão de obra) | 0.308 | 398.19 | 122.64 |
| % | % | Custos directos complementares | 2 % | 5025.63 | 100.51 |
|  |  | Custos directos |  |  | 5126.14 |
