# Sirene para exterior

- Propriedade do ficheiro: CYPE INGENIEROS, S.A.
- Formato: FIEBDC-3/2002
- Âmbito geográfico: Cabo Verde
- Moeda: CVE
- Custos indirectos: 3.00 %
- IVA: 15.00 %

## I Instalações

### ID Segurança

#### IDS Sirenes

**IDS020** Ud Sirene para exterior.
Sirene com flash, pressão acústica de 106 dBA a 3 m de distância, de 218x305x116 mm, com carcaça de policarbonato, protecção anti-abertura e anti-remoção e tempo de alarme programável. Instalação em paramento exterior. Inclusive elementos de fixação.
Inclui: Marcação. Fixação ao paramento. Montagem, ligação e verificação do seu correcto funcionamento.
Critério de medição de projecto: Número de unidades previstas, segundo documentação gráfica de Projecto.
Critério de medição de obra: Medir-se-á o número de unidades realmente executadas segundo especificações de Projecto.

| Código | Un | Descrição | Rendimento | Preço | Importância |
|---|---|---|---|---|---|
| mt41ing420a | Ud | Sirene com flash, pressão acústica de 106 dBA a 3 m de distância, de 218x305x116 mm, com carcaça de policarbonato, protecção anti-abertura e anti-remoção e tempo de alarme programável, para instalar em paramento exterior. Inclusive elementos de fixação. (material) | 1.000 | 23614.74 | 23614.74 |
| mo006 | h | Oficial de 1ª instalador de redes e equipamentos de detecção e segurança. (mão de obra) | 0.308 | 644.41 | 198.48 |
| mo105 | h | Ajudante de instalador de redes e equipamentos de detecção e segurança. (mão de obra) | 0.308 | 401.31 | 123.60 |
| % | % | Custos directos complementares | 2 % | 23936.82 | 478.74 |
|  |  | Custos directos |  |  | 24415.56 |
