# Portinhola

- Propriedade do ficheiro: CYPE INGENIEROS, S.A.
- Formato: FIEBDC-3/2002
- Âmbito geográfico: Cabo Verde
- Moeda: CVE
- Custos indirectos: 3.00 %
- IVA: 15.00 %

## I Instalações

### IE Eléctricas

#### IEC Caixas gerais de protecção

**IEC025** Ud Portinhola.
Fornecimento e instalação no interior de nicho mural de portinhola tipo P100, de chapa electrozincada de 275x315x140 mm de dimensões exteriores, com graus de protecção IP45 e IK10, segundo IEC 60439. Normalizada pela empresa abastecedora e preparada para ramal aéreo trifásico. Inclusive aro de 475x535 mm, elementos de fixação, bornes de ligação, conjunto de suporte de tamanho 22x58 mm e fusíveis cilíndricos para protecção do ramal. Totalmente montada, ligada e testada.
Inclui: Marcação. Colocação e fixação da caixa. Fixação do aro. Ligação.
Critério de medição de projecto: Número de unidades previstas, segundo documentação gráfica de Projecto.
Critério de medição de obra: Medir-se-á o número de unidades realmente executadas segundo especificações de Projecto.

| Código | Un | Descrição | Rendimento | Preço | Importância |
|---|---|---|---|---|---|
| mt35ccp010c | Ud | Portinhola tipo P100 para ramal aéreo trifásico, de chapa electrozincada de 275x315x140 mm de dimensões exteriores, com graus de protecção IP45 e IK10, segundo IEC 60439. Inclusive conjunto de suporte de tamanho 22x58 mm e fusíveis cilíndricos para protecção do ramal. Normalizada pela empresa abastecedora. (material) | 1.000 | 9068.14 | 9068.14 |
| mt35ccp030a | Ud | Aro para portinhola P100, de chapa electrozincada, de 475x535 mm, com graus de protecção IP45 e IK10. (material) | 1.000 | 3757.97 | 3757.97 |
| mt35www010 | Ud | Material auxiliar para instalações eléctricas. (material) | 1.000 | 241.82 | 241.82 |
| mo020 | h | Oficial de 1ª construção. (mão de obra) | 0.369 | 627.12 | 231.41 |
| mo113 | h | Operário não qualificado construção. (mão de obra) | 0.369 | 386.89 | 142.76 |
| mo003 | h | Oficial de 1ª electricista. (mão de obra) | 0.615 | 644.41 | 396.31 |
| mo102 | h | Ajudante de electricista. (mão de obra) | 0.615 | 401.31 | 246.81 |
| % | % | Custos directos complementares | 2 % | 14085.22 | 281.70 |
|  |  | Custos directos |  |  | 14366.92 |
