# Cabo eléctrico de 0,6/1 kV de tensão nominal

- Propriedade do ficheiro: CYPE INGENIEROS, S.A.
- Formato: FIEBDC-3/2002
- Âmbito geográfico: Cabo Verde
- Moeda: CVE
- Custos indirectos: 3.00 %
- IVA: 15.00 %

## I Instalações

### IE Eléctricas

#### IEH Cabos

**IEH012** m Cabo eléctrico de 0,6/1 kV de tensão nominal.
Cabo unipolar XV, sendo a sua tensão nominal de 0,6/1 kV, reacção ao fogo classe Eca, com condutor multifilar de cobre classe 1 de 1,5 mm² de secção, com isolamento de polietileno reticulado e bainha exterior de PVC. Inclusive acessórios e elementos de fixação.
Inclui: Colocação do cabo. Ligação. Verificação do seu correcto funcionamento.
Critério de medição de projecto: Comprimento medido segundo documentação gráfica de Projecto.
Critério de medição de obra: Medir-se-á o comprimento realmente executado segundo especificações de Projecto.

| Código | Un | Descrição | Rendimento | Preço | Importância |
|---|---|---|---|---|---|
| mt35cep050a | m | Cabo unipolar XV, sendo a sua tensão nominal de 0,6/1 kV, reacção ao fogo classe Eca segundo NP EN 50575, com condutor multifilar de cobre classe 1 de 1,5 mm² de secção, com isolamento de polietileno reticulado e bainha exterior de PVC. Segundo IEC 60502-1. (material) | 1.000 | 34.19 | 34.19 |
| mo003 | h | Oficial de 1ª electricista. (mão de obra) | 0.018 | 644.41 | 11.60 |
| mo102 | h | Ajudante de electricista. (mão de obra) | 0.018 | 401.31 | 7.22 |
| % | % | Custos directos complementares | 2 % | 53.01 | 1.06 |
|  |  | Custos directos |  |  | 54.07 |
